# JGU/1271/Umbau zum Seminargebäude
Angebotsaufforderung (GAEB DA XML 3.2, DA83)
Projekt: 25.375
Währung: EUR
Erstellt mit: GXML Toolbox V3.3 R20220330, ORCA AVA 25.0.5 - Professional Edition 25.00.05, 23.07.2026

## U m f a n g d e r B a u a r b e i t e n
U m f a n g  d e r  B a u a r b e i t e n

Inhalt der Ausschreibung sind folgende Leistungen:

- Dachdeckerarbeiten im Bestand

## A l l g e m e i n e B a u- u. N u t z u n g s b e s c h r e i b u n g
A l l g e m e i n e  B a u-  u.  N u t z u n g s b e s c h r e i b u n g

a) Ziel u. Anlass der Baumaßnahme + Umnutzung u. Baumaßnahmen

Das ehemalige Biochemie-Gebäude 1271 befindet sich auf dem Campus der JGU, am Joachim-Becher-Weg 30,
und ist Teil eines Zwillingsgebäudes, das zu einem Seminar-Verfügungsgebäude umgebaut werden soll.
Das andere Zwillingsgebäude 1272 mit Gentechniklaboren ist nach wie vor in Betrieb und wird nicht umgebaut.
Der Hauptzugang beider Zwillingsbauten erfolgt auch in Zukunft über das bestehende gemeinsame Treppenhaus, das ebenfalls nicht umgebaut oder saniert wird.

Es sind Seminarräume sowie studentische Arbeitsplätze in Fluren in verschiedenen Größen und unterschiedlicher Ausstattung geplant. Diese werden durch entsprechende Nebenräume ergänzt. Neben klassischen Seminarräumen mit Frontallehre ermöglichen weitere Seminarräume gruppenorientiertes, flexibles und kreatives Lehren und Lernen. Zusätzliche studentische Arbeitsplätze in unterschiedlicher
Anordnung ergänzen den Austausch und das kollaborative Lernen.

Im Rahmen der Umnutzung des Gebäudes wird eine umfangreiche energetische Sanierung unter Berücksichtigung der Minimierung des Energiebedarfs, des wirtschaftlichen und sinnvollen Einsatzes regenerativer Energien, der Barrierefreiheit im Außenbereich und der Sanierung der Fassade vorgenommen.
Im Vorfeld der Maßnahme findet eine umfangreiche Schadstoffsanierung statt.

Das Gebäude 1271 besteht aus einem Untergeschoss, Erdgeschoss, Obergeschoss sowie einem
Dachgeschoss, in dem ausschließlich die Lüftungstechnik untergebracht ist. Die vorliegende Grundrissstruktur mit der zentralen Erschließung durch einen Mittelflur wird aufgenommen und bleibt bei der geplanten Umnutzung grundsätzlich erhalten.

Entsprechend der Raumnutzung wurde ebenfalls ein Konzept für die gebäudetechnische Versorgung der Räume ausgearbeitet. Die Gegebenheiten und Einschränkungen des bestehenden Gebäudes wurden in der Planung berücksichtigt und entsprechend bewertet. Dazu zählen u. a. die statischen
Voraussetzungen inkl. des konstruktiven Brandschutzes, der geringe Fußbodenaufbau, die Schallschutzeinordnung
sowie die vorgegebene Gebäudestruktur. Hierbei waren die technische Umsetzbarkeit und die Wirtschaftlichkeit die Hauptkriterien.

Im Untergeschoss befinden sich Technikräume der gebäudetechnischen Anlagen sowie weitere Seminarräume für gruppen- und kreativorientierte Lehr- und Lernformate. Die Seminarräume haben alle
Fenster und werden ausreichend durch Tageslicht belichtet.
Des Weiteren sind dort ein Putzmittelraum
inkl. Aufenthaltsmöglichkeit für das Reinigungspersonal und ein Lagerraum verortet.

Das Erdgeschoss besteht aus Seminarräumen für gruppenorientierte Lehr- und Lernformate, Lager, Teeküche und dem WC-Kern. Der Flurbereich wird in Teilen zusätzlich als Raumfläche mit Sitz-/und Lernmöglichkeiten geplant. Der notwendige Rettungsweg erfolgt über das Treppenhaus an der nordöstlichen Gebäudeecke.

Das Obergeschoss hat eine ähnliche Raumaufteilung wie das Erdgeschoss jedoch befindet sich dort keine Teeküche und die Seminarräume sind bedeutend größer und für klassische Lernformate (z.B. Frontalunterricht) geeignet. Aufgrund der Raumgröße haben sie jeweils eine zweite Tür zur Entfluchtung
auf den Flur.

Das Dachgeschoss ist als reines Technikgeschoss vorgesehen, in dem die Lüftungszentrale untergebracht wird. Das Dachgeschoss weist an der höchsten Stelle eine lichte Raumhöhe von nur 2,30 m auf
und fällt in Richtung Raummitte auf etwa 2,00 m ab. Das Dachgeschoss inkl. Dachaufsatz wird in die
thermische Gebäudehülle einbezogen. Es ist keine zusätzliche Beheizung des Dachgeschosses erforderlich. Die bestehenden Fensteröffnungen werden weitestgehend mit Mauerwerk verschlossen. Lediglich
eine 2-flügelige geschlossene Revisionstür an der Südfassade ist vorgesehen. Der bestehende Aufzugsschacht wird nicht mehr benötigt und als Steigschacht für die Haustechnik herangezogen.

Der komplette Flachdachaufbau inkl. Entwässerung wird neu hergestellt. Es ist eine Dachbegrünung mit einer kombinierten PV-Anlage geplant.

Um die thermische Hülle zu ertüchtigen ist eine Dämmung mit recyclefähigem Foamglas inkl. einer Erneuerung der Vertikalabdichtung der im Erdreich liegenden Außenwände vorgesehen. Die Außenwanddämmung ist als Mineralwolle
inkl. einer Fassadenbekleidung aus Holz vorgesehen.

Die neuen Fenster verfügen über eine 3-fach Verglasung inkl. Raffstore und innenliegendem Kastenrollo
als Blendschutz.

Für das Gebäude wurden alle Nachweise nach GEG geführt sowie weitergehende Anforderungen gem.
der Richtlinie "Klimaneutrale Landesgebäude - Richtlinie für Neubau und energetische Gebäudesanierung" beachtet.

b) Brandschutz / Brandschutzertüchtigung

=> Ein Brandschutzgutachten wurde erstellt.

c) Schadstoffsanierung

Ausbau Schadstoff- u. gefahrstoffhaltiger Bauteile im Gebäude, inkl. der erf. Einrichtung von Schleusen zur Trennung Schwarz-/Weiss-Bereiche samt notwendiger Freimessungen als erf. Vorabmassnahme zu den eigentlichen Umbauarbeiten.

Der Abbruch des schadstoffbelasteten Dachaufbaus wird nach der Gerüststellung, unmittelbar vor den Dachabdichtungsarbeiten erfolgen.

## A l l g e m e i n e V o r b e m e r k u n g e n
A  l l g e m e i n e  V o r b e m e r k u n g e n

Nach  V O B  T e i l C :
- Allgemeine techn. Vertragsbedingungen für Bauleistungen (ATV)

-  Allgemeine Regelungen für Bauarbeiten jeder Art DIN
18299

sowie gemäß nachfolgenden Angaben und Hinweisen.

Diese gelten für das gesamte Vertragswerk.

Die nachstehenden Angaben befreien den Bieter nicht von der Verpflichtung zur genauenPrüfung der für das Angebot und die Ausführung maßgebenden Verhältnisse.

Hinweis:
Die Ordnungsziffern der nachfolgenden Punkte entsprechen der VOB C, DIN 18299. Ordnungsziffern, die nicht aufgeführt bzw. ausgefüllt sind, bedürfen bei der vorliegenden Leistungsbeschreibung keiner gesonderten Angaben.

Allgemeine Regelungen für Bauarbeiten jeder Art entspr. DIN  18299 :

0.0  Angaben/ Hinweise Allgemein

0.0.1
Vertragsbestandteile

Für diese Ausschreibung gelten die nachfolgenden Vertragsbestandteile in absteigender Reihenfolge.
 Vertragsbestandteile sind bzw. werden:

- das Zuschlagsschreiben der Auftraggeberin mit ggf. darin benannten weiteren Anlagen;
- das Angebot des Auftragnehmers;
-  die von der Vergabestelle der Auftraggeberin veröffentlichten Erläuterungen zu den Vergabeunterlagen (z. B. Antworten auf Bieterfragen und sonstige Erklärungen);
- die Leistungsbeschreibung;
- das Leistungsverzeichnis / Preisblatt;
- die besonderen Vertragsbedingungen;
- die zusätzlichen Vertragsbedingungen für die Ausführung von Bauleistungen;
- die weiteren Anlagen gemäß Anlagenliste;
- die allgemeinen technischen Vertragsbedingungen für Bauleistungen (VOB / C), in der
im Zeitpunkt des Abschlusses dieses Vertrages gültigen Fassung;
- die allgemeinen Vertragsbedingungen für die Ausführung von Bauleistungen (VOB / B),
in der im Zeitpunkt des Abschlusses dieses Vertrages gültigen Fassung.

Sollte den Vergabeunterlagen ein individueller Vertrag beiliegen,  so hat dieser Vorrang vor den zuvor genannten Vertragsbestandteil en. Dies bedeutet, dass im Falle von
Unstimmigkeiten oder Widersprüchen der individuelle Vertrag maßgeblich ist und die anderen Dokumente nachrangig behandelt werden.

0.0.2
Grundlage des Angebotes

Für das Angebot und die Ausführung gelten neben der VOB auch sämtliche für dieses Gewerk zutreffenden DIN-  Normen in ihrer jeweils gültigen Fassung.
Weiterhin sind die anerkannten Regeln der Technik und die gesetzlichen und behördlichen Bestimmungen zu beachten und einzuhalten (z.B. solche betreffend den Arbeitsschutz, die UVV, LBauO, etc.). Zudem sind die Hausordnung u. Standards der
JGU zu beachten.

Die Vorschriften gelten, soweit nicht durch besondere Bedingungen oder Forderungen in dieser Leistungsbeschreibung ausdrücklich eine andere Regelung vorgegeben ist.

Grundlage des Leistungsverzeichnisses sind
neben den Architekten-Plänen auch:

- das Schadstoffgutachten
- das Brandschutzgutachten
- die Tragwerksplanung
- die jeweiligen TGA-Fachplanungen
- die Freiflächenplanung
- sowie der Vermesser-Lageplan des JGU-Campus

Die allgemeinen technischen Vorbemerkungen bzw . Vertragsbedingungen  (ATV Allgemein) gelten für alle Gewerke.

Je nach Gewerke-spezifischer Erfordernis sind zusätzlich unter "ZTV Gewerk" spezielle Anforderungen an die zu erbringende Leistung des AN definiert.
Diese gewerkespezifischen zusätzlichen technischen Vorbemerkungen/ Vertrags-Bedingungen (ZTV) gelten ebenso.

Der sich aus dem Inhalt der technischen Vorbemerkungen/ Vertragsbedingungen und der Bau - u . Nutzungsbeschreibung ergebende Mehraufwand ist, soweit nicht anders beschrieben und über Positionen abgerechnet, in die Einheitspreise miteinzukalkulieren.

0.0.3 Bauvorhaben / Baumaßnahme(n)

=> Siehe hierzu oben aufgeführte Bau- u. Nutzungsbeschreibung!

0.0.4 Umfang Leistungsverzeichnis bzw . LV-Leistungen

=> Siehe ZTV GEWERK + Pläne u. sonstige Anlagen anbei!

0.0.5 Ortsbegehung u. Bieterrückfragen

Vor Angebotsabgabe wird jedem Bieter angeraten, sich bei
einem Ortstermin über die örtlichen Gegebenheiten zu
informieren.

Bei Interesse an einer Vor-Ort-Begehung, kann dies als Bieterfrage, über die Vergabeplattform angefragt werden.

0.0.6 Wertungskriterien Vergabe

Siehe Vergabeunterlagen

0.0.7 Bieter-Referenzen

Siehe Vergabeunterlagen

0.0.8 Personal-Qualifikation Aufsichts- u. Baustellenpersonal

Der AN benennt spätestens bei Auftragserteilung schriftlich einen aufsichtsführenden Polier u/o Fachbauleiter und einen Ersthelfer, der während der Ausführung von Arbeitsleistungen ständig anwesend ist, ungeachtet der Anzahl des eingesetzten
Personals, zur Koordination sämtlicher Terminabläufe.
Der Ansprechpartner muss deutschsprachig,  fachkompetent
und weisungsbefugt gegenüber dem Personal sein.
Das für die Ausführung der angebotenen Leistungen eingesetzte Personal muss nachweislich geschultes sein,
d.h. über die erforderlichen Fachkenntnisse verfügen.

0.0.9 Qualitätssicherung Bauprodukte

Gemäß Landesbauordnung bedürfen Bauprodukte einer Bestätigung ihrer Übereinstimmung mit den technischen Regeln,  den allgemeinen bauaufsichtlichen Zulassungen /
Prüfzeugnissen oder den Zustimmungen im Einzelfall.
Die Bestätigung der Übereinstimmung gehört zum Leistungsumfang des AN und hat
unaufgefordert schriftlich zu erfolgen durch

1. eine Übereinstimmungserklärung des Herstellers
oder
2. ein Übereinstimmungszertifikat.

Die Bestätigung durch ein Übereinstimmungszertifikat hat
entspr. den jeweiligen allg. bauaufsichtlichen Zulassungen,
der Zustimmung im Einzelfall bzw . entsprechend den Vorschriften gem. Bauregelliste A zu erfolgen.

Bauprodukte, die nicht in Serie gefertigt werden, bedürfen der
Übereinstimmungserklärung des Herstellers.
Die Übereinstimmungserklärung und die Erklärung,
dass ein Übereinstimmungszertifikat erteilt
ist, hat der Hersteller durch Kennzeichnung der Bauprodukte mit dem Übereinstimmungszeichen (CE-Zeichen) unter Hinweis auf
den Verwendungszweck abzugeben.

0.0.10 Materialeinsatz

Baumaterial für die Ausführung der beschriebenen Leistungen, dass in den Besitz des AG übergeht und fest mit dem Gebäude verbunden wird, muss als nicht gebrauchtes, neues Material kalkuliert werden.
Die für die Erbringung der Leistung erforderlichen Hilfsmittel dürfen gebraucht sein.

0.0.11 Termine

=> Siehe hierzu Formblätter Vergabe! (Anhang)

0.0.12 Termin- u. Kapazitätenplan AN

Der Auftragnehmer (AN) ist verpflichtet auf Verlangen des AG umgehend nach Auftragsvergabe einen detaillierten Termin- u.
Kapazitäten-Plan für seine Leistungen unter Berücksichtigung der Terminvorgaben des AG vorzulegen.
Die Kosten für die Erstellung sind in die Einheitspreise einzukalkulieren

Anmerkung/Hinweis:
Der Terminplan des AN ist auf Anweisung der Bauleitung bei späteren wesentlichen Terminverschiebungen/Änderungen im Bauablauf auf Anweisung der Objektüberwachung des AG bei Erfordernis fortzuschreiben!

0.0.13 Baustellenbesprechungen

Der AN hat zu den Baustellenbesprechungen, die von der Bauleitung des Bauherrn anberaumt werden, einen geeigneten bevollmächtigten Vertreter zu entsenden.
Die Besprechungen finden i.d.R. wöchentlich vor Ort statt. Besprechungsergebnisse gelten sofort, d.h. auch ohne dass bereits ein Protokoll der Baustellenbesprechung vorliegt.
Je nach Leistungsstand kann die Teilnahme des AN an den Baubesprechungen ausgesetzt werden, jedoch nur nach vorhergehender Ankündigung bei der Bauleitung des
AG mit 6 Werktagen Vorlauf. Ordnet die Bauleitung des AG die Teilnahme wieder an, so besteht erneut Teilnahmepflicht bis auf weiteres.

0.0.14 Bautagesberichte

Der AN hat täglich Bautagesberichte zu führen und spätestens wöchentlich der Fachbauleitung unaufgefordert auszuhändigen. Sie müssen alle Angaben enthalten, die für die Ausführung und Abrechnung des Auftrags von Bedeutung sein können.

0.0.15 Arbeitszeiten
Die Arbeiten sind auszuführen in nachfolgenden Zeiten:
- Montag bis Freitag von 7:00 Uhr bis 18:00 Uhr und
- Samstag von 7:00 bis 16:00 Uhr

Bei lärmverursachenden Arbeiten:
- Montag bis Samstag von 8.00 bis 16.00 Uhr.

0.0.16 Sicherheit u. Ordnung / Brandschutz während der Bauzeit

Der Auftragnehmer hat ohne besondere Vergütung für die
Dauer der Bauausführung alle Schutzmaßnahmen zu treffen,
die zur Sicherung von baulichen Anlagen u. Einrichtungen
aller Art,  sowie zur Sicherung dritter Personen auf der
Baustelle und ihrer Umgebung erforderlich sind, soweit nichts
anderes vereinbart ist. Die Schutzvorrichtung ist so lange
vorzuhalten, bis jede Gefährdung von Personen oder Sachen ausgeschlossen ist.
So ist auch der Brandschutz während der Bauphase seitens des AN allzeit sicherzustellen, erforderlichen falls durch temporäre Schottungen, sofern nicht nachfolgend in gesonderter Position ausgeschrieben.

0.0.17 Abnahmefähiges, mangelfreies Werk

Der Auftragnehmer hat die ihm übertragenen Leistungen vollständig, fachgerecht, mangelfrei und entsprechend den anerkannten Regeln der Technik auszuführen.

Dies umfasst alle Lieferungen, Leistungen und Nebenleistungen sowie Maßnahmen und
Kosten, die erforderlich sind, das Bauvorhaben mit sämtlichen
dem Auftragnehmer übertragenen Leistungen vollständig,
termingerecht und funktionstüchtig so zu erstellen,
dass es zu den vorgesehenen Zwecken des Auftraggebers uneingeschränkt genutzt werden kann.

Dabei sind sämtliche Auflagen, Anordnungen und Bedingungen der zuständigen Behörden bis zur Abnahme des Bauvorhabens zu berücksichtigen und zu erfüllen.

0.0.18 Unvorhergesehene Maßnahmen

Unvorhergesehene notwendige Leistungen sind schriftlich
und vor der Ausführung mit dem Auftraggeber zu vereinbaren.
Sind nach Meinung des AN Leistungen notwendig, welche nicht im LV enthalten sind, so sind diese in einem Anhang zum Angebot zu erläutern und mit Preisen zu versehen.

0.0.19 Schweiss- u. Schneidbrennarbeiten

Funkenerzeugende Arbeiten wie Schweißen u.
Trennschneiden sind grundsätzlich im Baustellenbereich
zu vermeiden.
Sofern unverzichtbar sind diese genehmigungspflichtig.
Erf .  Erlaubnisscheine sind bei der Objektüberwachung
>/= 3 Werktage im Voraus zu beantragen.
Die im Erlaubnisschein aufgeführten Sicherheitsforderungen sind zwingend zu beachten.

0.0.20 Vermessungsarbeiten

Erf . Einmessungs-/Vermesserarbeiten, im Erdreich Außenbereich z.B. von neuen Versorgungs-Leitungen, Bäumen, o.ä., sind vom AN über die örtliche Bauleitung des AG mit dem (JGU-Rahmenvertrags-) Vermessungsbüro Schirmer abzustimmen.

0.0.21Ausführung
(Prüfzeugnisse/Ausführungsunterlagen/ Örtl. Aufmass/ Werk-u. Montageplanung)

Alle erforderlichen Materialgütenachweise u. Prüfzeugnisse sind vor Ausführung u. ohne besondere Aufforderung durch den AG vom AN vorzuhalten bzw. vorzulegen.

Die für die Bauausführung maßgeblichen Ausführungsunter- lagen (Ausführungszeichnungen, Berechnungen, Behörden- bescheide usw.) werden dem AN nach Auftragserteilung, rechtzeitig vor Ausführung der jeweiligen Leistungen,
- gegen Empfangsbestätigung per Mail - ausgehändigt.

Die Ausführungsunterlagen werden ausschließlich digital
im pdf-Format übermittelt. Druckkosten sind in die EPs mit einzurechnen. Abweichungen gegenüber diesen Unterlagen bedürfen der schriftlichen Beantragung durch den Auftragnehmer und der Zustimmung durch den Auftraggeber.

Vor dem Herstellen der Bauteile sind die Maße hinsichtlich der Gegebenheiten vor Ort vom AN zu prüfen.

Der AN hat dem AG vor Beginn der jeweiligen Arbeiten alle Werk - und Montage- (W+M-) Planungen zu unterbreiten,
die für den ungehinderten und reibungslosen Einbau und ordnungsgemäßen Betrieb der baulichen und technischen Anlagen notwendig sind und sich diese vom AG genehmigen
zu lassen.

Der AN hat auf der Grundlage der abgestimmten Ausführungsplanung die für die Ausführung erforderlichen
Werk - und Montage-Pläne für den gesamten, im vorliegenden Leistungsverzeichnis beschriebenen Leistungsumfang zu erbringen und mit dem AG abzustimmen.
Der AG kann, soweit es für die Beurteilung der Planung notwendig erscheint, darüber hinaus weitere Unterlagen verlangen.

Alle wichtigen Detailpunkte sind durch den AN im Rahmen der Werk - u. Montageplanung darzustellen.
Der AN ist verantwortlich für die Richtigkeit der Dimensionierung der Anlagen u. Bauteile. Bei Fehlleistungen ist der Funktionsnachweis für Geräte und Systeme zu erbringen.

Die gesamte technische Bearbeitung und die Abstimmung mit den Architekten des AG ist in die Einheitspreise einzukalkulieren, sofern nicht nachfolgend separat ausgeschrieben.

Die W +M-Planung ist nach Auftragserteilung zügig anzufertigen und der JGU-Projektleitung alsbald zur Freigabe vorzulegen.

0.0.22 Standards Baumaßnahmen JGU

Im Rahmen der Baumaßnahmen sind die von der JGU aufgestellten Standards vom  AN zwingend zu beachten.

Diese betreffen neben einem Allgemeinen Teil in:

- Anlage 1: Leitlinien zur Übergabe von Bauwerken
- Anlage 1a + 2: Dokumentationspflichten des AN
- Anlage 3: - entfallen -
- Anlage 4: Techn. Standards zu den Kostengruppen KG 400
- Anlage 5: Außenanlagen-Standards zur KG 500
- Anlage 6: Techn. Anschluss-Bedingungen (TAB) betreffend
Fern-/Nah-Wärme- u. Nahkälte-Netz auf dem JGU- Campus
- Anlage 7: MSR-Automation
- Anlage 8: Netzwerkausbau-Leitfaden
- Anlage 9: Barrierefreiheit-Standards auf dem JGU-Campus
- Anlage 10: Beschilderungen
- Anlage 11: CAD-Standards JGU
- Anlage 12: Medientechnik
- Anlage 13: JGU-Zutrittskontroll-System

=> Siehe je nach Erfordernis unter folgendem Downloadlink:
https://www.verwaltung.uni-mainz.de/
blm/klm/vergaben/download-center/

0.0.23  Abnahme und Dokumentation

Es wird eine förmliche Abnahme laut VOB/B §12 vereinbart.

Abnahmeunterlagen gemäß den Dokumentationsstandards der
JGU für alle bauaufsichtlich relevanten Bauteile, sowie alle verbauten Bauteile. Der genaue Umfang, Vorlageerfordernis und die Anzahl der Exemplare sind in Standards der JGU beschrieben.

0.0.24 Technische Spezifikationen

Soweit in der Leistungsbeschreibung auf Technische Spezifikationen, z. B. nationale Normen, mit denen europäische Normen umgesetzt werden, europäisch technische
Bewertungen,  gemeinsame technische Spezifikationen,  Internationale Normen, Bezug genommen wird, werden auch ohne den ausdrücklichen Zusatz: "oder gleichwertig"
immer gleichwertige Technische Spezifikationen in Bezug genommen.

0.0.25 Beteiligte Fachplaner

Objektplanung/Architektur
mz³ architekten ingenieure (Mainz)

Schadstoffgutachten
Immobilien-Schadstoff-Management GmbH (Wiesbaden)

Brandschutzgutachten
Brandschutz Weidinger / Sachverständigenbüro für Brandschutz (Ingelheim)

Tragwerksplanung/Statische Berechnung
ZIGMO Engineering GmbH (Mainz)

TGA-Planung / ELT+HLS
kbp köhler beraten + planen GmbH (Wiesbaden)

Bodengutachter
Geotechnik-Team Mainz (Mainz-Hechtsheim)

Bauphysik
SOCOTEC Ingenieure AG (Darmstadt)

SiGeKo
BauSecur AG (Bad Kreuznach)

Vermessung im Gebäude
Vermessungsbüro Müller (Mainz-Bretzenheim)

Vermessung im Außenbereich
Vermessungsbüro Schirmer (Mainz)

Freiflächenplanung
SHK+ Landschaftsarchitekten PartG mbB (Gießen)

0.1  Angaben zur Baustelle

0.1.1 Lage der Baustelle, Umgebungsbedingungen, Zufahrtsmöglichkeiten und Beschaffenheit der Zufahrt sowie etwaige Einschränkungen bei ihrer Benutzung.

Das neue Seminargebäude 1271 (Alte Bezeichnung: 1271_Biochemie) befindet sich im westlichen Bereich des Hauptcampus der JGU und ist über gut ausgebaute und belastbare Straßen erreichbar.

Umgebaut wird der gesammte Innenbereich des Gebäudes,
die Gebäudehülle und die Freianlagen.
Siehe auch: A l l g e m e i n e  B a u-  u.  N u t z u n g s b e s c h r e i b u n g.

Eigentümer des Grundstücks einschl. des Gebäudes ist das Land Rheinland-Pfalz, vertreten durch den Landesbetrieb Liegenschafts- und Baubetreuung (LBB).

Auf den Zufahrtsstraßen ist im üblichen Maße auf den Campusverkehr mit Autos, Fahrrädern und Fußgängern Rücksicht zu nehmen. Auf dem Gelände der JGU gilt die
StVO .
Die Geschwindigkeitsbegrenzung beträgt auf dem gesamten Campus 30 km/h.

Für die Baustellenzufahrt soll folgende Pforte genutzt werden:
- Hauptpforte: Ackermannweg 11, 55128 Mainz.

Die Baustellen-Anfahrt erfolgt über den Jakob-Welder-Weg.
Die Baustellen -/ Anlieferadresse lautet:
Jakob-Welder-Weg 30
=> siehe hierzu auch Lageplan Baustelleneinrichtung (BE)!

Campus- Zufahrt / Parkraumbewirtschaftung JGU
Die Hinweise zur Parkraumbewirtschaftung der JGU sind zu beachten (https://www.verwaltung.zentrale-dienste.uni-mainz.de/informationen-zur-parkraumbewirtschaftung/).
Eine Zufahrtsgenehmigung während der Bauzeit ist notwendig.  Diese ist schriftlich zu beantragen. Die Kosten von 60 EUR/Halbjahr bzw. 120 EUR/Jahr sind durch den AN zu
tragen und in die Einheitspreise einzukalkulieren.

0.1.2 Besondere Belastungen aus Immissionen sowie besondere klimatische oder betriebliche Bedingungen.

- entfällt -

0.1.3 Art und Lage der baulichen Anlagen, z. B. auch Anzahl und Höhe der Geschosse.

Die Umbau- u. Sanierungsbereiche im Gebäude 1271 erstrecken sich vom Untergschoss, bis zum Dachgeschoss.

Vorh. lichte Rohbauhöhen / Art d. Nutzung wie folgt:
- Siehe Planununterlagen -

Die Oberkanten der Fertigfußböden (FFB) liegen bei:
- Siehe Planununterlagen -

Der obere Abschluss der Gebäudehülle bildet ein Flachdach mit Gefälle zur mitte des Dachs.

Die äußeren Abmessungen des Gebäudes belaufen sich auf:
BxL = ca. 17,575 x 38,835 m.

0.1.4 Verkehrsverhältnisse auf der Baustelle,
insbesondere Verkehrsbeschränkungen.

Der nördliche Zugang zum Baufeld über den Jakob-Welder-Weg ist uneingeschränkt freizuhalten und darf weder durch Fahrzeuge noch durch Baustelleneinrichtung verstellt werden.

0.1.5 Für den Verkehr freizuhaltende Flächen.

Die Flucht- u. Rettungswege im Gebäude sowie die Flächen für die Feuerwehr auf dem kompletten Uni-Campus sind auch während den Baustellen- u. Montagearbeiten
jederzeit uneingeschränkt freizuhalten.
Ebenso alle Zugänge zu feuerwehrtechnischen (Lösch-) Einrichtungen, wie Hydranten o.ä.

0.1.6 Art, Lage, Maße und Nutzbarkeit von Transportein- richtungen u. Transportwegen, z. B. Montageöffnungen.

Material-Tansport u . Transport -Wege
Die Material- Ein- u. Ausbringung erfolgt über den nördlichen Zugang zum Gebäude, d.h. vom Jakob-Welder-Weg.
Die vorhandenen lichten Türdurchgangsbreiten u. -höhen sind dabei zu beachten.

An der nördlichen Fassade wird ein Material- und Personenaufzug durch den AG zur verfügung gestellt, mit dem Materialien in die einzelnen Geschosse transportiert werden können.

Sämtliche Transportwege sind mit den Einheitspreisen abgegolten.

0.1.7 Lage, Art, Anschlusswert und Bedingungen für das Überlassen von Anschlüssen für Wasser, Energie und Abwasser.

Der AG stellt allen Unternehmern die Medien Strom und Wasser für die Dauer der Baumaßnahme kostenfrei zur Verfügung.
Dies ist bei der Kalkulation zu berücksichtigen.

Bauwasser wird bauseits über eine Zapfstelle, im Außenbereich der Baustellen-Einrichtungs-Fläche (BE) zur Verfügung gestellt.

Baustrom wird bauseits, im Außenbereich der Baustellen-Einrichtungs-Fläche (BE) und im Gebäude im Arbeits-/Baustellen-Bereich mittels Baustromverteiler zur Verfügung gestellt.

Das Heranführen der Medien zu den jeweiligen Arbeitsbereichen ist Sache der AN.
Dies ist bei der Kalkulation zu berücksichtigen und in die Einheitspreise einzukalkulieren.
=> Siehe hierzu auch Lageplan Baustelleneinrichtung (BE)!

0.1.8 Lage und Ausmaß der dem Auftragnehmer für die Ausführung seiner Leistungen zur Benutzung oder Mitbenutzung überlassenen Flächen, Räume.

Baustelleneinrichtung (BE)
Nördlich vom Baufeld, auf der gegenüberliegenden Straßenseite, wird auf dem dortigen Parkplatz eine Fläche zur allgemeinen Baustelleneinrichtung vorbereitet.
 => Siehe hierzu Lageplan Baustelleneinrichtung (BE)

Jedem AN wird im Bereich der Baustelleneinrichtung eine Fläche zur Aufstellung von Material-/Lager-, Aufenthalts- und Abfallcontainern zugewiesen.
Hierzu findet grundsätzlich eine erste Einweisung statt.

Der AN bleibt für die Sicherung seiner Leistung, seiner Geräte und Baustoffe alleine verantwortlich.
Der Bauherr trifft keine weitergehenden Sicherungs- maßnahmen, eine Baubewachung ist nicht vorgesehen.
Der Baustellenbereich muss ständig eingezäunt bleiben und außerhalb der Arbeitszeiten abgeschlossen werden.

Im Bestandsgebäude dürfen keine Räume zum Aufenthalt u. zur Material-Lagerung genutzt werden.

Ein Sanitärcontainer wird vom AG zur Verfügung gestellt (durch den AN Baustelleneinrichtung).

0.1.9 Bodenverhältnisse, Baugrund und seine Tragfähigkeit. Ergebnisse von Bodenuntersuchungen.

Ein Bodengutachten wurde erstellt.

Wenn die Informationen, aus diesem für die Arbeiten des jeweiligen Gewerkes relvant sind, befindet sich das Bodengutachten in den Anlagen des LVs.
Dort können die Informationen zu Bodenverhältnissen,
Baugrund und desen Tragfähigkeit nachgelesen werden.

0.1.10 Hydrologische Werte von Grundwasser und Gewässern. Art, Lage, Abfluss, Abflussvermögen und Hochwasserverhältnisse von Vorflutern. Ergebnisse v. Wasseranalysen.

- entfällt -

0.1.11 Besondere umweltrechtliche Vorschriften.

Für den Schutz gegen Baulärm gelten die Anforderungen des BImSchG, die allgemeinen Verwaltungsvorschriften gegen Baulärm und Geräuschimmissionen.
Arbeiten mit sehr großen Lärmentwicklungen und/oder erschütterungsintensive Arbeiten sind im Vorfeld mit
>/= 3Tagen Vorlauf beim Auftraggeber anzukündigen u. abzustimmen.
Auf besondere Anordnung des Bauherrn kann vereinbart werden, solche Arbeiten in den Abend-/Nachtstunden und am Wochenende auszuführen.
Auf die Vergütungsregelung für diese Mehraufwendungen wird im Leistungsverzeichnis verwiesen.

Der Auftragnehmer ist verpflichtet die Lärmimmission der Baugeräte und Baumaschinen durch entsprechende Schallschutzmaßnahmen auf ein Mindestmaß zu beschränken.
Elektrisch betriebenen Geräten ist immer der Vorzug zu geben.
Erforderliche Staubschutz-Maßnahmen sind im Vorfeld mit der örtl. Bauleitung des AG abzustimmen.

0.1.12 Besondere Vorgaben für die Entsorgung, z. B. bes. Beschränkungen für die Beseitigung von Abwasser u. Abfall.

Abwasser
Beim Umgang mit wassergefährdenden Stoffen, z.B. aus technischen Anlagen, sind die einschlägigen Rechtsvorschriften einzuhalten und der Umgang ist dem Koordinator zu
melden.
Die Einleitung von flüssigen Stoffen in das Erdreich ist verboten.
Abwässer aus Reinigungsvorgängen sind aufzufangen und vom Auftragnehmer zu entsorgen. Bei Zuwiderhandlung behält sich der Auftraggeber Schadensersatz (z. B. einen Bodenaustausch) zu Lasten des Verursachers vor.

Entsorgung von Abfällen
Die Beseitigung von Bauschutt, Abfall, Verpackungs- und Abdeckmaterial nach VOB/ C hat von jedem Auftragnehmer arbeitstäglich zu erfolgen.
Vom AN sind ausschließlich verschließbare Container zu verwenden. Alle Container müssen täglich vor dem Verlassen der Baustelle verschlossen werden. Für anfallendes Material stehen dem AN keinerlei Container seitens des AG zur
Verfügung.

0.1.13 Schutzgebiete oder Schutzzeiten im Bereich der Baustelle, z. B. wegen Forderungen des Gewässer-, Boden-, Natur-, Landschafts- oder Immissionsschutzes; vorliegende Fachgutachten oder dergleichen.

- entfällt -

0.1.14 Art und Umfang des Schutzes von Bäumen, Pflanzenbeständen, Vegetationsflächen, Verkehrsflächen, Bauteilen, Bauwerken, Grenzsteinen und dergleichen im Bereich der Baustelle.

Vor Beginn der Arbeiten hat der Auftragnehmer die an seinen Arbeitsbereich angrenzenden, nicht von der Maßnahme betroffenen Bestandsflächen und Bauteile auf erkennbare Vorschäden zu überprüfen und diese fotografisch zu dokumentieren. Festgestellte Vorschäden sind der örtlichen Bauleitung vor Aufnahme der Arbeiten schriftlich anzuzeigen. Unterbleibt eine entsprechende Anzeige, gelten die angrenzenden Bereiche hinsichtlich offensichtlicher Mängel als mängelfrei übernommen.

Bäume im Bereich der Baustelleneinrichtung werden vom AN Baustelleneinrichtung mit einem Baumschutz aus Holz versehen, es gilt die DIN18920 und die Richtlinien zum Schutz von Bäumen und Vegetationsbeständen bei Baumaßnahmen (R SBB).
Der Erhalt schützenswerter Bäume ist während der Baustellen- einrichtung und dem Baustellenbetrieb unbedingt zu beachten.
Für Beschädigungen haftet der Verursacher.

0.1.15 Art und Umfang der Regelung und Sicherung des öffentlichen Verkehrs.

Sofern Anlieferungen einer Sicherung des öffentlichen Verkehrs bedürfen. Ist dies Sache des AN in Abstimmung mit der Stadt Mainz und bei der Preiskalkulation zu berücksichtigen.
(Temporäre) Beeinträchtigungen des Campus-Verkehr sind seitens des AN mit der örtl. Bauleitung des AG sowie mit der Projektleitung der JGU (Abteilung Planung und Projektmanagement) abzustimmen.

0.1.16 Im Bereich der Baustelle vorhandene Anlagen, insbesondere Abwasser- und Versorgungsleitungen.

Der Vermessungsplan des Campus ist zu beachten.

Wenn die Informationen, aus diesem für die Arbeiten des jeweiligen Gewerkes relvant sind, befindet sich der Vermessungsplan des Campus in den Anlagen des LVs.

Bei Bedarf kann dieser auch über die örtliche Bauleitung,
beim AG angefordert werden.

Allgemeines zu vorh. Medienleitungen
Der AN hat auf Grundlage der zur Verfügung gestellten Pläne und des JGU-Vermessungs-Lageplan örtl. vorhandene Medien vorab zu erkunden u. diese je nach Erfordernis vorab seiner
Leistungs-Ausführung zu schützen.
Die zur Verfügung gestellten Bestandsunterlagen entbinden den AN nicht von seiner Prüf- und Erkundungspflicht.
(Leitungs-) Beschädigungen jeglicher Art bei Ausführung der Bauarbeiten gehen zu Lasten des AN.

Vorh. Brandmeldeanlage
Im Gebäude 1271_SEM ist eine bestehende BMA vorhanden.
Diese versorgt während der Bauphase das Zwillingsgebäude 1272-Genetik sowie das Zwischentreppenhaus welches die Gebäude 1271 und 1272 verbindet.
Die vorhandene BMA ist abgängig und wird im Zuge der Sanierung des Gebäudes 1271_SEM durch eine neue Anlage ersetzt.
Die vorhandene BMA ist bis zum Umschluss und der Inbetriebnahme der neuen BMA zu erhalten und während der Bauphase zu schützen.
Im Gebäude 1271_SEM sind während der Bauphase keine Brandmelder auf die vorhandene BMA aufgeschaltet.

Analog hierzu ist im Gebäude 1271_SEM eine RWA-Steuerung für das Zwischentreppenhaus vorhanden.
Auch diese wird im Zuge der Sanierungsmaßnahmen durch eine neue Anlage ersetzt.
Die vorhandene RWA- Steuerung / Versorgung ist bis zum Umschluss und der Inbetriebnahme der neuen RWA- Steuerung / Versorgung zu erhalten und während der Bauphase zu schützen.

An-  u. Umschlußarbeiten
An- u. Umschlußarbeiten an bestehenden Versorgungs- Systemen sind in jedem Fall frühzeitig mit der örtlichen Bauleitung, dem zuständigen Fachbauleiter und der
Technischen Abteilung des AG abzustimmen.
Notwendige Umschluss-Zeiten sind auf ein Minimum zu reduzieren, notfalls mittels Interims-/Beipaß-Installationen.

0.1.17 Bekannte oder vermutete Hindernisse im Bereich der Baustelle, z. B. Leitungen, Kabel, Dräne, Kanäle, Bauwerksreste und, soweit bekannt, deren Eigentümer.

Der Vermessungsplan des Campus ist zu beachten.

Wenn die Informationen, aus diesem für die Arbeiten des jeweiligen Gewerkes relvant sind, befindet sich der Vermessungsplan des Campus in den Anlagen des LVs.

Bei Bedarf kann dieser auch über die örtliche Bauleitung,
beim AG angefordert werden.

0.1.18 Bestätigung, dass die im jeweiligen Bundesland geltenden Anforderungen zu Erkundungs- u. ggfs. Räumungs- Maßnahmen hinsichtlich Kampfmitteln erfüllt wurden.

Die Kampfmittelsondierung wurde bauseits, vor Beginn der Arbeiten ausgeführt.

Bei Bedarf kann das Sondierungsergebniss über die örtliche Bauleitung, beim AG angefordert werden.

0.1.19 Gegebenenfalls gemäß der Baustellenverordnung getroffene Maßnahmen.

Entsprechend der "Verordnung über Sicherheit und Gesundheitsschutz auf Baustellen" (Baustellenverordnung / BaustellV) vom 10.06.1998 werden seitens des Auftraggebers für die Baumaßnahme die nachfolgenden Schritte unternommen:
- Vorankündigung der Baumaßnahme an das zuständige Gewerbeaufsichtsamt
- Ausarbeitung eines Sicherheits- und Gesundheitsplans
(SiGe-Plan)
- Bestellen eines Sicherheits- und Gesundheitskoordinators

Vom Auftragnehmer sind zur Erfüllung seiner Pflichten, bezogen auf die Umsetzung der o.g. Verordnung, im Zusammenhang mit den v.g. Leistungsschritten des Auftraggebers, die nachfolgenden Hinweise zu beachten und die geforderten Beiträge zu erbringen. Die sich hieraus ergebenden Aufwendungen des AN werden nicht gesondert vergütet.

Zur Vorankündigung der Baumaßnahme:
(1) Für Leistungen, die gem. Vertragsbedingungen im eigenen Betrieb ausgeführt werden:
- Benennung der Leistungen
- Anzahl des zum Einsatz kommenden Personals (Beschäftigte)

(2) Für Leistungen, die gem. Vertragsbedingungen von Nachunternehmern ausgeführt werden:
- Name und Anschrift der Nachunternehmer
- Benennung der Leistungen
- Anzahl des zum Einsatz kommenden Personals (Beschäftigte)
- Mitgliedsnummer der Berufsgenossenschaft des Nachunternehmers

(3) Name und Anschrift mit Telefonnummer des Fachbauleiters
- Name und Anschrift mit Telefonnummer des Sicherheitsverantwortlichen
- Name und Anschrift mit Telefonnummer des Ersthelfers

(4) Gefährdungs- und Belastungsanalyse der einzelnen Gewerke

Im Falle von Änderungen zu (1) bis (4) ist dem AG unverzüglich der aktuelle Stand schriftlich mitzuteilen, so dass eine Anpassung des SiGe-Plans zeitnah erfolgen kann.
Die Vorankündigung wird vom AG sichtbar auf der Baustelle
ausgehängt.

0.1.20 Besondere Anordnungen,  Vorschriften und Maßnahmen der Eigentümer oder der anderen Weisungsberechtigten von Leitungen, Kabeln, Dränen, Kanälen, Straßen, Wegen, Gewässern, Gleisen, Zäunen und dergleichen im Bereich der Baustelle.

- entfällt -

0.1.21 Art und Umfang von Schadstoffbelastungen, z. B.
des Bodens, der Gewässer, der Luft, der Stoffe und Bauteile; vorliegende Fachgutachten und dergleichen.

Bauseits erfolgt vorab der Schad- u. Gefahrstoffausbau, so weit als möglich und entsprechend den jeweiligen Vorschriften durch einen fachkundigen Schadstoffsanierer.

Werden während der Arbeiten in den Gebäudeteilen weitere gefahrstoffhaltige Bauteile gefunden, ist die Bauleitung unverzüglich davon in Kenntnis zu setzen. Die Fundstelle ist zu sichern. Unsauber oder unsachgemäß durchgeführte Arbeiten werden beanstandet und können zur Stilllegung der Baustelle bis zur Behebung der Mängel führen.
Das Ausbauprozedere ist mit der Schadstoff-Fachfirma und der örtlichen Bauleitung abzustimmen.

Der Ausbau und die Entsorgung von möglichen schadstoffbelasteten Abfällen wird vom AN Schadstoffsanierung ausgeführt.

Diese Erschwernisse sowie mögl. Baustellenunterbrechungen sind vom AN miteinzukalkulieren.

Der Abbruch des schadstoffbelasteten Dachaufbaus wird nach der Gerüststellung, unmittelbar vor den Dachabdichtungsarbeiten erfolgen.

0.1.22 Art und Zeit der vom Auftraggeber veranlassten Vorarbeiten.

Siehe 0.0.11. Termine

0.1.23 Arbeiten anderer Unternehmer auf der Baustelle.

Der AN mussen mit zeitgleich arbeitenden Firmen auf der Baustelle rechnen.
Die Bauleitung wird die Arbeiten so koordinieren,
dass alle AN ihre Arbeitsbereiche bearbeiten können.

Abstimmungs- u. Koordinationspflicht des AN

Gleichwohl sind die Auftragnehmer verpflichtet, ihre Arbeiten mit den anderen am Bau tätigen Unternehmern aktiv abzustimmen u. zu koordinieren, so dass ein möglichst fließender Baubetrieb gewährleistet ist u.  keine Unterbrechungen im Bauablauf eintreten.

0.2  Angaben zur Ausführung

=> Siehe hierzu auch Bau- u. Nutzungsbeschreibung bzw.
 spezifische ZTV Gewerk!

0.2.1 Vorgesehene Arbeitsabschnitte,  Arbeitsunterbrechungen und -beschränkungen nach Art,
Ort und Zeit sowie Abhängigkeit von Leistungen anderer.

=> Siehe hierzu Formblätter Vergabe! (Anhang)

Bekannte Bauablaufbedingte Arbeitsunterbrechungen und Zeitlich versetzte Arbeiten werden in den Gewerkespezifischen Vorbemerkungen / Positionen, des LVs aufgführt.

0.2.2 Besondere Erschwernisse während der Ausführung,
z. B. Arbeiten in Räumen, in denen der Betrieb weiterläuft, Arbeiten im Bereich von Verkehrswegen, oder bei
außergewöhnlichen äußeren Einflüssen.

Ausführung der Bauarbeiten im laufendem JGU- Betrieb
Die im LV beschriebenen Leistungen finden bei laufendem Universitätsbetrieb statt. D.h. die angrenzenden Gebäudeteile
außerhalb des Baufeldes im Gebäude 1271 sind weiterhin in Nutzung.
Der AN hat alle erf. Maßnahmen zu ergreifen, um Störungen des Universitätsbetriebes so gering wie möglich zu halten.

Siehe auch
- Pkt. 0.1.11 (Lärm- u. Erschütterungsvermeidung)
Die Bauleistungen sind unter Berücksichtigung des laufenden Universitätsbetriebs auszuführen. Erforderliche Einschränkungen werden durch die Bauleitung rechtzeitig angekündigt und mit dem Auftragnehmer abgestimmt.

0.2.3 Vorgaben, die sich aus dem SiGe-Plan gemäß Baustellen- Ordnung ergeben

Siehe hierzu Pkt. 0.1.19

0.2.4 Art und Umfang von Leistungen zur Unfallverhütung und zum Gesundheitsschutz für Mitarbeiter anderer
Unternehmen, z.B. trittsichere Abdeckungen

Maßnahmen an Steigeschächten u. Deckendurchbrüchen

Die Herstellung erf. Sicherungsmaßnahmen an Steigeschächten wird im Gewerk Schadstoff beseitig/Rückbau bzw. Abbruch/Rohbau gemäß den entsprechenden
Positionen einmalig abgerechnet.
Zur Verhütung von Unfällen übergibt der AN "Abbruch/Rückbau" vorh. Steigeschächte vor Beginn der Installationsarbeiten mit den zugelassenen Sicherungsmaßnahmen an die beauftragten TGA-Firmen.
Nach der Übergabe der Schächte an die haustechnischen Folgegewerke sind diese dafür verantwortlich, dass die Schächte weiterhin gegen Absturz geschützt werden.
D.h. dass erf. Änderungen an den Schutzmaßnahmen (wie z.B. Abdichtung gegen Wasser, Absturzsicherungen, Abdeckungen, o.ä.) aufgrund neuer Querschnitte/Leitungsinstallationen ggfs. durch die haustechnischen Gewerke anzupassen und abzurechnen sind.

Diese Vorgehensweise gilt analog für Deckendurchbrüche
(d.h. Abrechnungspositionen für einmalige Abrechnung/Erstellung im Gewerk AN "Abbruch/Rückbau" bzw.
"Dachabdichtungsarbeiten"). Die Fußboden- bzw. Deckenaussparungen werden vor Übergabe abgedeckt, fixiert und erforderlichen Falls abgeklebt.

Das endgültige Schließen von Deckendurchbrüchen und Anarbeiten an Installationen/Einbauteilen hat unter Abstimmung der beteiligten Gewerke zu erfolgen und entsprechend den Brand- u. Rauchschutzanforderungen.

0.2.5 Besondere Anforderungen für Arbeiten in kontaminierten Bereichen, gegebenenfalls besondere Anordnungen für Schutz- und Sicherheitsmaßnahmen.

Die Sanierungsarbeiten im Gebäude und auf dem Dach dürfen erst nach Abnahme und Freigabe (Schadstofffreimessung) der Schadstoffsanierungsbereiche durch die Fachbauleitung Schadstoffsanierung sowie die örtl. Bauleitung des AG durchgeführt werden.

Die Schadstofffreimessung ist durch den AN, bei der örtl. Bauleitung des AG anzufordern!

0.2.6 Besondere Anforderungen an die Baustelleneinrichtung und Entsorgungseinrichtungen, z. B. Behälter für die getrennte Erfassung.

Eine Baustelleneinrichtung ist nur auf den vom AG
aus- bzw. zugewiesenen Flächen zulässig. Bei der Durchführung der Bauarbeiten ist streng darauf zu achten, dass die
Zuwegung und die Zufahrten zu den angrenzenden Gebäuden von Materialien und Teilen der Baustelleneinrichtung freizuhalten sind. Der Auftragnehmer ist verantwortlich für den
ggf. erforderlichen Schutz von Verkehrsflächen, Bäumen und angrenzenden Bauwerken.
Durch die Baustelleneinrichtung und Materiallagerung beschädigte Freiflächen sind nach Abschluss der Leistung wieder herzurichten und in den ursprünglichen Zustand zu
versetzen. Der Transport ist eigenverantwortlich durch den AN zu organisieren. Hieraus resultierende Aufwendungen sind bei der Preisfindung zu berücksichtigen.

0.2.7 Besondere Anforderungen an das Auf- und Abbauen sowie Vorhalten von Gerüsten.

Sicherheit von Gerüsten
Die vom AN eingesetzten Gerüste haben den technischen Vorschriften, der DIN 4420 (Arbeits- u. Schutzgerüste), der TRBS 2121-1 (Techn. Regel für Betriebssicherheit Teil 1 -
Gefährdung von Beschäftigten durch Absturz bei der Verwendung von Gerüsten) und den Arbeitsschutzbestimmungen (z. B. Seitenschutz, Ausbildung d. Beläge in Abhängigkeit von der Absturz höhe, Schutzwand im Dachfanggerüst, Eckausbildungen etc.) zu entsprechen.
An den Gerüsten ist die Freigabe durch den sachkundigen Errichter mittels der Gerüsttafel bekannt zu geben.

Die Raum- bzw. Bauteilhöhen sind im LV benannt bzw. in den beigefügten Planunterlagen ersichtlich.

Auf-, Abbauen, Vorhalten von Gerüsten
Mit den Einheitspreisen abgegolten sind, das Liefern, Aufstellen, Vorhalten, Unterhalten und Abbauen inkl. Abfahren der Gerüste, über den gesamten benötigten Zeitraum.

Vorgenannte, teilweise von der VOB abweichende, Regelung erfolgt, um alle Eventualitäten eines vom Bieter frei gewählten Montageablaufes zu berücksichtigen.
Dem AN ist es freigestellt die Art von Gerüst zu wählen,  die er für seine Arbeit für geeignet hält, sofern alle jeweiligen Normen, Gesetze und Sicherheits-Vorschriften eingehalten werden.

0.2.8 Mitbenutzung fremder Gerüste, Hebezeuge, Aufzüge, Aufenthalts- und Lagerräume, Einrichtungen und dergleichen durch den Auftragnehmer.

Gerüste, Hebewerkzeuge, Bauaufzüge

Transportmittel/Hebewerkzeuge sowie Gerüste werden
bauseits nicht zur Verfügung gestellt.
Alle erforderlichen Arbeits- und Schutzgerüste sowie Hebewerkzeuge im Innen- und Außenbereich von Gebäuden,  welche für die Herstellung der Leistungen des AN benötigt
werden, auch solche über 2,00 m Höhe, sind vom AN selbst zu organisieren u. mit den Einheitspreisen abgegolten,
sofern nachfolgend nicht explizit ausgeschrieben.

Dem AN ist die Art der Hilfsmittel/Hebewerkzeuge, egal ob stationär oder mobil, freigestellt, sofern alle jeweiligen Normen, Gesetze und Sicherheits-Vorschriften eingehalten werden,

Die Baustelleneinrichtung ist ausreichend frühzeitig mit der
örtl. Bauleitung des AG abzustimmen.

Haftungsrisiko bei Gebrauchsüberlassung
Bei Ingebrauchnahme / Nutzung von Gegenständen, Geräten, Hilfsmitteln u. a. Dingen, die dem AN vom AG kostenfrei zur Verfügung gestellt werden, geht das Haftungsrisiko in vollen Umfang auf den AN über.
Der AN hat das Recht und die Pflicht vor Ingebrauchnahme den ordnungsmäßigen Zustand der zur Verfügung gestellten Dinge zu überprüfen und der Bauleitung des AG eventuelle Mängel zu melden.
Die Ingebrauchnahme bei Mängeln bleibt - bis zur Freigabe durch die Bauleitung des AG nach erfolgter Mängelbeseitigung -
untersagt.

Achtung/Hinweis:
Insbesondere wird in dem Zusammenhang auf einen sehr sorgfältigen Umgang mit dem Medium "Bauwasser" und weiter erforderlichen Anschlüssen hingewiesen.
Leckagen müssen unbedingt vermieden werden.
Auftretende Schäden gehen voll zu Lasten des Verursachers.

0.2.9 Wie lange, für welche Arbeiten und gegebenenfalls für welche Beanspruchung der Auftragnehmer Gerüste,
Hebezeuge, Aufzüge, Aufenthalts- und Lagerräume,
Einrichtungen und dergleichen für andere Unternehmer vorzuhalten hat.

- entfällt - (bzw. siehe auch LV-Positionen)

0.2.10 Verwendung oder Mitverwendung von wiederaufbereiteten (Recycling-)Stoffen.

- entfällt -

0.2.11 Anforderungen an wiederaufbereitete (Recycling-)Stoffe und an nicht genormte Stoffe und Bauteile.

- entfällt -

0.2.12 Besondere Anforderungen an Art, Güte und Umweltverträglichkeit der Stoffe und Bauteile, auch z. B. an die schnelle biologische Abbaubarkeit von Hilfsstoffen.

- entfällt -

0.2.13 Art und Umfang der vom Auftraggeber verlangten Eignungs-  und Gütenachweise.

Siehe hierzu insbes. auch Pkte.:
- 0.0.7 Bieter-Referenzen
- 0.0.8 Personal-Qualifikation
- 0.0.9 Qualitätssicherung Bauprodukte
- 0.0.10 Einsatz von neuem Material
- 0.0.21 Ausführung u. Prüfzeugnisse

0.2.14 Unter welchen Bedingungen auf der Baustelle gewonnene Stoffe verwendet werden dürfen oder müssen oder einer anderen Verwertung zuzuführen sind.

- entfällt -

0.2.15 Art, Zusammensetzung und Menge der aus dem Bereich des Auftraggebers zu entsorgenden Böden, Stoffe und Bauteile; Art der Verwertung oder bei Abfall die Entsorgungsanlage; Anforderungen an die Nachweise über Transporte, Entsorgung und die vom Auftraggeber zu tragenden Entsorgungskosten.

Sämtliche Demontage- und Ausbaupositionen beinhalten die ordnungsgemäße Separierung und Entsorgung aller anfallenden Abfälle.

Dies umfasst ebenfalls die Bereitstellung notwendiger Container, Paletten, Verpackung (ggf. mit Abdeckung und Auskleidung), das Beladen (Container, Fahrzeuge etc.) sowie den Abtransport zur nächstgelegenen,  für die Annahme zugelassenen Entsorgungsstelle und die Begleichung der Deponierungs-  und Entsorgungskosten aller Abfallfraktionen inkl.
Entsorgungsnachweis.

Sämtliche Kosten für erforderliche, abfallrechtliche Nachweisverfahren sind in den Positionen mit einzukalkulieren,
sofern nicht nachfolgend separat ausgeschrieben

Der Abtransport der Abfälle hat so zu erfolgen, dass für den Bauherrn kein Tatbestand der Lagerung entsteht.

Der Auftragnehmer hat vor der Abfuhr von  Abfällen aus der Baustelle erf. rechtswirksame Entsorgungsnachweise gemäß Nachweisverordnung bei der Bauleitung vorzulegen.

Für Abfälle, die keiner Nachweispflicht unterliegen, sind Übernahmescheine bzw. adäquate Dokumente
(mit Hinweis auf Abfallart, Baustelle, Ort, Uhrzeit etc.) zu führen.

Der Auftragnehmer übernimmt die Aufgabe der Abfallentsorgung für den Bauherrn.

Zahlungsanweisungen seitens des Bauherrn werden nur nach vollständigem Eingang aller erf. Dokumente (Nachweise, Begleitscheine, Übernahmescheine, Lieferscheine etc.)
und vorbehaltlich einer Verbleib-Kontrolle erteilt.

Der Bauherr behält sich vor, gemäß der aktuellen Rechtsprechung weitergehende Abfallverbleib-Kontrollen durchzuführen.

Stahl und weitere Metalle (Wertstoffe) gehen in den Besitz des Auftragnehmers über. Die Entsorgung wird nicht gesondert
vergütet.

0.2.16 Art, Anzahl, Menge oder Masse der Stoffe und Bauteile, die vom Auftraggeber beigestellt werden, sowie Art, genaue Bezeichnung des Ortes und Zeit ihrer Übergabe.
- entfällt -

0.2.17 In welchem Umfang der Auftraggeber Abladen, Lagern und Transport von Stoffen und Bauteilen übernimmt oder dafür dem Auftragnehmer Geräte oder Arbeitskräfte zur Verfügung stellt.

- entfällt -

0.2.18 Leistungen für andere Unternehmer.

- entfällt -

0.2.19 Mitwirken beim Einstellen von Anlageteilen und bei der Inbetriebnahme von Anlagen im Zusammenwirken mit anderen Beteiligten, z. B. mit dem Auftragnehmer für die Gebäudeautomation.

- entfällt - (bzw. siehe auch LV-Positionen)

0.2.20 Benutzung von Teilen der Leistung vor der Abnahme.

- entfällt -

0.2.21 Übertragung der Wartung während der Dauer der Verjährungsfrist für die Gewährleistungsansprüche für maschinelle und elektrotechnische sowie elektronische Anlagen oder Teile davon, bei denen die Wartung Einfluss auf die Sicherheit und die Funktionsfähigkeit hat (vergleiche § 13 Nr. 4 Abs. 2 VOB/B), durch einen besonderen Wartungsvertrag.

- entfällt -

0.2.22 Abrechnung nach bestimmten Zeichnungen oder Tabellen.

Siehe hierzu: VOB/B §14 (Prüfbare Abrechnung).
0.3  Einzelangaben bei Abweichungen von den ATV

=> Gemäß VOB.

0.4  Einzelangaben zu Nebenleistungen und Besonderen Leistungen

=> Gemäß VOB.

0.5  Abrechnungseinheiten
Im Leistungsverzeichnis sind die Abrechnungseinheiten für die Teilleistungen (Positionen) gemäß Abschnitt 0.5 der jeweiligen ATV gem. VOB angegeben. Der AG behält sich jedoch Abweichungen hiervon im objektspezifischen Fall vor.
Siehe ggfs. POS. Technische Vertragsbedingungen (ATV)

## U n t e r l a g e n v e r z e i c h n i s
U n t e r l a g e n v e r z e i c h n i s

- Gewerk Dachdeckerarbeiten

Die Pläne werden im PDF-Format übergeben und können nach der Auftragsvergabe beim AG auch im DWG-Format angefordert werden.
Unterlagen / Pläne werden NICHT im Papierformat übergeben.

Folgende Pläne und weitere Unterlagen liegen dem Leistungsverzeichnis als Kalkulationsgrundlage bei:

ARCHITEKTENPLÄNE:

0. Lagepläne/ Freiflächenplan
- 01_XXX.01_5_BE_00_p
- 01_XXX.02_5_BE_00_p

1. Grundrisse
- 03_DAX_5_Dachaufsicht_00_p

2. Schnitte
- 04_SAA_5_SchnittAA_00_v
- 04_SBB_5_SchnittBB_00_v

3. Ansichten
- 05_ANO_5_Ansicht Nord_00_v
- 05_AOS_5_Ansicht Ost_00_v
- 05_ASU_5_Ansicht Süd_00_v
- 05_AWE_5_Ansicht West_00_v

4. Detailzeichnungen
- 08_203_5_Dachausstieg_00_v
- 08_201_5_Attika 1_00_v
- 08_202_5_Attika 2_00_v

5. Übersichten - Wandansichten
-

GUTACHTEN:

-

## TECHNISCHE VORBEMERKUNGEN FÜR DACHDECKUNGS- , DACHABDICHTUNGSARBEITEN UND KLEMPTNERARBEITEN
1. Normen, Richtlinien, Vorschriften, Verordnungen

Der Ausschreibung liegt die VOB, Teil C, neueste
Fassung, mit den dort aufgeführten "Allgemeinen
Technischen Vertragsbedingungen für Bauleistungen
(ATV)" zugrunde.

Im Besonderen:
- DIN 18336 - Dachdeckungs- und Abdichtungsarbeiten
- DIN 18339 - Klempnerarbeiten
- DIN 18299 - Allgemeine Regelungen für Bauarbeiten
jeder Art
- DIN 4102 - Brandverhalten von Baustoffen und
Bauteilen  bzw.
- DIN EN 13501 - Klassifizierung von Bauprodukten und
Bauarten zu ihrem Brandverhalten
- DIN 18202 - Toleranzen im Hochbau
- Die Fachregeln des deutschen Dachdeckerhandwerks.
- Richtlinien für die Planung und Ausführung von
Dächern mit Abdichtungen (Flachdachrichtlinien).
- Richtlinien für die Ausführung von Klempnerarbeiten
an Dach und Fassade (Klempnerfachregeln)
- Die Montage- und Verarbeitungsrichtlinien der
Hersteller- und Zulieferfirmen.
- Die jeweils gültigen TRGS
- Sämtliche Unfallverhütungsvorschriften und die
Regeln der Bauberufsgenossenschaften
- Die jeweils gültigen Abfallentsorgungsbestimmungen

Die Ausführung der vertraglichen Leistungen hat in Übereinstimmung mit den DIN-Normen, den Fachregeln der Verbände, den Verordnungen der Baubehörden sowie den Hinweisen des Werkstofflieferanten zu erfolgen. Sie gelten vollinhaltlich als Ergänzung der Leistungsbeschreibung.

Soweit in der Leistungsbeschreibung auf technische Spezifikationen (z.B. nationale Normen, mit denen europäische Normen umgesetzt werden, europäische technische Zulassungen, gemeinsame technische Spezifikationen, internationale Normen) Bezug genommen wird, werden auch ohne den ausdrücklichen Zusatz: "oder gleichwertig" immer gleichwertige Technische Spezifikationen in Bezug genommen.

2. Ausführung

Vor Beginn der Arbeiten ist gemeinsam mit der Bauleitung eine genaue Leistungsaufnahme vorzunehmen und der Arbeitsablauf festzulegen.
Der AN ist verpflichtet, bei der Ausführung die Koordinierung mit den anderen Gewerken zu gewährleisten, bei denen Kontaktpunkte zu den Abdichtungsarbeiten und Klempnerarbeiten vorhanden sind.

Alle Befestigungsmaterialien für Lattungen, Holzbohlen etc. sind aus Edelstahl auszuführen, sofern in der Einzelposition nicht anders angegeben.

Die erforderlichen Auszugswerte der Befestigungsmittel sind zu beachten (gemäß Angaben des Herstellers).
Falls gefordert, sind Auszugsversuche vorzunehmen.

Für Klempnerarbeiten sind nur beste Qualitätsbleche, verzinkt nach DIN 1623 ST III 23 bzw. Zinkbleche nach DIN EN 988 zu verwenden. Blechstöße sind gut überlappt, genietet und gelötet herzustellen. Je nach Erfordernissen müssen unter Beachtung der allgemein gültigen und anerkannten Ausführungsregeln Dehnungsfugen ausgeführt werden.

Blitzschutz: Die Blitzschutzanlage ist nicht Bestandteil des Leistungsverzeichnisses.

3. Weitere Leistungen, die in die Einheitspreise einzukalkulieren sind

- Befestigung/Sicherung der Dachabdichtung und Metall-Dachdeckung gegen Abheben durch Windkräfte (DIN 1055, Teil 4) sowie der Unterkonstruktionen für Befestigung von Attikaabdeckungen.
Diese Maßnahmen und der statische Nachweis hierfür sind durch den AN zu liefern und in die Einheitspreise einzukalkulieren.

- Vorkehrungen zur Vermeidung von Kontaktkorrosion
(Alu-Stahl, Zink-Bitumen usw.)

## (ZTV) ABDICHTUNGSARBEITEN
1. Normen, Richtlinien, Vorschriften, Verordnungen

Der Ausschreibung liegt die VOB, Teil C, neueste
Fassung, mit den dort aufgeführten "Allgemeinen
Technischen Vertragsbedingungen für Bauleistungen
(ATV)" zugrunde.

Im Besonderen:
- DIN 18336 - Abdichtungsarbeiten
- DIN 18299 - Allgemeine Regelungen für Bauarbeiten
jeder Art
- Die jeweils gültigen TRGS
- Sämtliche Unfallverhütungsvorschriften und die
Regeln der Bauberufsgenossenschaften
- Die jeweils gültigen Abfallentsorgungsbestimmungen

Die Ausführung der vertraglichen Leistungen hat in Übereinstimmung
mit den DIN-Normen, Fachregeln der Verbände, Verordnungen der
Baubehörden, allgemein anerkannten Regeln der Technik sowie
Hinweisen des Werkstofflieferanten zu erfolgen.
Sie gelten vollinhaltlich als Ergänzung der Leistungsbeschreibung.

Soweit in der Leistungsbeschreibung auf Technische Spezifikationen
(z.B. nationale Normen, mit denen europäische Normen umgesetzt
werden, europäische technische Zulassungen, gemeinsame technische
 Spezifikationen, internationale Normen)
Bezug genommen wird, werden auch ohne den ausdrücklichen
Zusatz: "oder gleichwertig" immer gleichwertige Technische
Spezifikationen in Bezug genommen.

## 20 Dachabdichtungsarbeiten

### Titel 01 VORARBEITEN

#### Bereich 01.01 Vorarbeiten

**01.01.1 Windlastberechnung**
Statische Berechnung der Windlast nach DIN 1055-4,
einschl. Dimensionierung von Auflast bzw. den ggfls. notwendigen mechanischen Befestigungen oder Verklebungen gegen Windsog, für nachfolgend beschriebene Dachflächen anfertigen.

Anzahl der Ausfertigungen gemäß Baubeschreibung:
Vorlage 1-fach in Papierform und zusätzlich in
digitaler Form an den AG vertreten durch den
Architekten/Fachplaner.
Menge: 1,000 St

**01.01.2 Planung Gefälledämmung digital**
STLB-Bau 2023-10 021
Planung der Gefälledämmung, Übergabe digital.
Menge: 1,000 St

**01.01.3 Pumpe Zubehör Bedienungspersonal**
*** Leitbeschreibung
Pumpe einschl. Zubehör, mit Bedienungspersonal, einsetzen, der Verrechnungssatz für die jeweilige Arbeitskraft umfasst sämtliche Aufwendungen wie Lohn- und Gehaltskosten, Lohn- und Gehaltsnebenkosten, Zuschläge, lohngebundene und lohnabhängige Kosten, sonstige Sozialkosten, Gemeinkosten, Wagnis und Gewinn,
der Verrechnungssatz für das Gerät umfasst sämtliche Aufwendungen für den Betrieb, Gemeinkosten, Wagnis und Gewinn.
Menge: 30,000 m²
*Unterbeschreibung 1 zum Entfernen Regenwasser, einschließlich Bevorhaltung.*

**01.01.4 Untergrund flammstrahlen Beton**
*** Leitbeschreibung
STLB-Bau 2022-10 036
Flammstrahlen des Untergrundes aus Beton, für Dachabdichtungsarbeiten.
Menge: 620,000 m2
*Unterbeschreibung 1 Zur Trocknung Betondecken*
Zur Trocknung der Betondecken.

Der Zeitpunkt der Ausführung ist mit der Bauleitung abzustimmen.

Einschließlich aller Geräte und Verbrauchsstoffe.

**01.01.5 Untergrund reinigen Stahlbeton**
*** Leitbeschreibung
*** Bezugsbeschreibung
STLB-Bau 2022-10 033
Reinigen des Untergrundes aus Stahlbeton, von grober Verschmutzung, Untergrund waagerecht, aufgenommene Stoffe sammeln, und auf der Baustelle lagern, Abfall ist nicht gefährlich, nicht schadstoffbelastet.
Menge: 620,000 m2
*Unterbeschreibung 1 Fläche mit staubbindenden Maßnahmen abkehren. Einschl. Entsorgung*
Fläche mit staubbindenden Maßnahmen abkratzen.
Einschl. Entsorgung.

Der Zeitpunkt der Ausführung ist mit der Bauleitung abzustimmen.

**01.01.6 Untergrund reinigen, Attika und aufgehende Wandflächen, alle Dächer**
*** wie Position 01.01.5
- an Innenseite und Oberseite Attika und aufgehende Wandflächen
- Höhe bis ca. 50 cm
- Attika breite bis ca.12cm

Der Zeitpunkt der Ausführung ist mit der Bauleitung abzustimmen.
Menge: 55,000 m2

**01.01.7 Untergrund kugelstrahlen absaugen Beton nicht schadstoffbelastet**
*** Leitbeschreibung
*** Bedarfsposition ohne GB
STLB-Bau 2022-10 036
Kugelstrahlen und Absaugen des Untergrundes aus Beton, für Dachabdichtungsarbeiten, Untergrund waagerecht, aufgenommene Stoffe sammeln, und auf der Baustelle lagern, Abfall ist nicht gefährlich, nicht schadstoffbelastet.
Menge: 1,000 m2
*Unterbeschreibung 1 einschließlich Entsorgung*
einschließlich Entsorgung durch AN.

Der Zeitpunkt der Ausführung ist mit der Bauleitung abzustimmen.

**01.01.8 Überprüfen der Haftzugfestigkeit**
Überprüfen der Haftzugfestigkeit der abgekratzten Betonoberfläche als Abrissprobe.

Nur auf Anweisung Bauleitung ausführen!
Menge: 1,000 St

### Titel 02 HOLZ ATTIKEN

**02.1 Außenwand nichttragend Rahmen KVH Fichte/Tanne C24 B/H 12/28cm Achsabst. 60-62,5cm H bis 0,5m Mineralwolle 0,035W/(mK) D 240mm Beplankung innen OSB-Platte OSB/3 D 25mm Beplankung außen OSB-Platte OSB/3 D 25mm WD 330 mm**
*** Leitbeschreibung
STLB-Bau 2026-04 016
Holzrahmenbaukonstruktion als Außenwand, nichttragend, aus Konstruktionsvollholz, Gebrauchsklasse 0 DIN 68800-1, ohne chemischen Holzschutz, Holzart Fichte/Tanne, Festigkeitsklasse C 24 DIN EN 338, Sortierklasse S 10 DIN 4074-1, Keilzinkung zulässig, herzgetrennt DIN 68365, mittlere Holzfeuchte 15 % (+/- 3 %), Regelquerschnitt 12/28 cm, Achsabstand der Ständer über 60 bis 62,5 cm, Elementhöhe bis 0,5 m,
Wärmedämmschicht zwischen der Unterkonstruktion aus Mineralwolle MW DIN EN 13162, Bemessungswert der Wärmeleitfähigkeit max. 0,035 W/(mK), Nennwert der Wärmeleitfähigkeit max. 0,034 W/(mK), in Platten, Dicke 240 mm, Anwendungsgebiet DIN 4108-10 WH,
beidseitig beplankt, innen und außen,
Beplankung innen, Seite 1 Nutzungsklasse 3 DIN EN 1995-1-1, aus OSB-Platten DIN EN 300, Plattentyp OSB/3, Dicke 25 mm,
Beplankung außen, Seite 2 Nutzungsklasse 3 DIN EN 1995-1-1, aus OSB-Platten DIN EN 300, Plattentyp OSB/3, Dicke 25 mm,
Verbindung der Elemente untereinander und Anschluss an vorh. Bauteile werden gesondert vergütet,
Dicke Wand '330' mm, Arbeitshöhe über 11,5 bis 13,5 m über der Standfläche des hierfür erforderlichen Gerüstes, Gerüst wird beigestellt/ist vorh., Ausführung gemäß Zeichnung,
Zeichnungs-Nr '08_201_5_Attika 1_00_p'
.
Menge: 44,000 m2
*Unterbeschreibung 1 Hinweis Holz Attika d=33cm*
Attika als Holzrahmenkonstruktion, montiert auf Stahlbeton Gebäude Außenwand.
Inkl. aller zum herstellen und verbinden der Wände untereinander erforderlichen Eisenteile.

Stahlteil, zur befestigung der Attika, in seperater Position.

Attika höhe:
- 40cm

**02.2 Außenwand nichttragend Rahmen KVH Fichte/Tanne C24 B/H 10/20cm Achsabst. 60-62,5cm H bis 0,5m Mineralwolle 0,035W/(mK) D 200mm Beplankung innen OSB-Platte OSB/3 D 20,5mm Beplankung außen OSB-Platte OSB/3 D 20,5mm WD 240 mm**
*** Leitbeschreibung
STLB-Bau 2026-04 016
Holzrahmenbaukonstruktion als Außenwand, nichttragend, aus Konstruktionsvollholz, Gebrauchsklasse 0 DIN 68800-1, ohne chemischen Holzschutz, Holzart Fichte/Tanne, Festigkeitsklasse C 24 DIN EN 338, Sortierklasse S 10 DIN 4074-1, Keilzinkung zulässig, herzgetrennt DIN 68365, mittlere Holzfeuchte 15 % (+/- 3 %), Regelquerschnitt 10/20 cm, Achsabstand der Ständer über 60 bis 62,5 cm, Elementhöhe bis 0,5 m,
Wärmedämmschicht zwischen der Unterkonstruktion aus Mineralwolle MW DIN EN 13162, Bemessungswert der Wärmeleitfähigkeit max. 0,035 W/(mK), Nennwert der Wärmeleitfähigkeit max. 0,034 W/(mK), in Platten, Dicke 200 mm, Anwendungsgebiet DIN 4108-10 WH,
beidseitig beplankt, innen und außen,
Beplankung innen, Seite 1 Nutzungsklasse 3 DIN EN 1995-1-1, aus OSB-Platten DIN EN 300, Plattentyp OSB/3, Dicke 20,5 mm,
Beplankung außen, Seite 2 Nutzungsklasse 3 DIN EN 1995-1-1, aus OSB-Platten DIN EN 300, Plattentyp OSB/3, Dicke 20,5 mm,
Verbindung der Elemente untereinander und Anschluss an vorh. Bauteile werden gesondert vergütet,
Dicke Wand '240' mm, Arbeitshöhe über 11,5 bis 13,5 m über der Standfläche des hierfür erforderlichen Gerüstes, Gerüst wird beigestellt/ist vorh., Ausführung gemäß Zeichnung,
Zeichnungs-Nr '08_202_5_Attika 2_00_p'
.
Menge: 25,000 m2
*Unterbeschreibung 1 Hinweis Holz Attika d=24cm*
Attika als Holzrahmenkonstruktion, montiert auf der Stahlbetonwand, der erhöhten kleinen Dachfläche.
Inkl. aller zum herstellen und verbinden der Wände untereinander erforderlichen Eisenteile.

Stahlteil, zur befestigung der Attika, in seperater Position.

Attika höhe:
- 50cm

**02.3 Verankerung Wandel. Dübel Stahlformteil Metallspreizdübel Stahl niro Klemm-L 12-18cm 0,48kN Lastaufnahme 1,17kN**
STLB-Bau 2026-04 016
Verankerung von Wandelementen in Stahlbeton, mit Dübel und Stahlformteil, Metallspreizdübel aus nichtrostendem Stahl, Klemmlänge über 12 bis 18 cm, Lastaufnahme der Verbindung mind. 0,48 kN, mit Scheibe 40/40 mm, Dicke 4 mm, bei Lastaufnahme des Dübels mind. 1,17 kN und min. Randabstand 50 mm, Abstand der Bohrung vom aufgehenden Schenkel des Winkelverbinders max. 25 mm, Befestigung am Holz mit 4 Ankernägeln 4/40 mm.
Menge: 159,000 St

### Titel 03 DACHAUSSTIEG

**03.1 Brettschichtholz 12/12cm 3lagig**
STLB-Bau 2026-04 021
Brettschichtholz, Holzquerschnitt 12/12 cm, 3-lagig, an Aussparung, Untergrund Beton, Ausführung gemäß Zeichnung.
Menge: 6,000 m

**03.2 Dachausstieg Dunkelklappe mit Geschosstreppe / 1000 x 2000 mm**
Dachausstiege Dunkelklappe, mit Geschosstreppe liefern und montieren.
Die Dachausstiege sind auf Flachdächern mit einem maximalen Neigungswinkel von 30° einsetzbar.

Montiert auf Holz-UK der Vorposition.

Zertifizierungen:
CE ETA-15/0338
Aboma Zertifikate
SHI - Geprüft nachhaltiges Produkt und QNG Ready?

Abmessungen Rohbauöffnung:
-1000 x 2000 mm

Bandseite = lange Seite

Produkteigenschaften Dachausstieg:
Thermisch getrennte und isolierte Konstruktion
Öffnungsmechanismus: mit Öffnungshilfe und Zurückfallhemmung
Automatische Verriegelung im geöffneten Zustand, Entriegelung mit einer Hand
Verschluss mit Beschlag und Edelstahl-Eurozylinderschloss, Bedienung von innen und außen
Wind- und wetterdichte umlaufende dichtung zwischen Deckel und Kranz
Diagonaler Handlauf, an der Innenseite des Deckels, bietet zusätzlichen Halt beim Ein- und Aussteigen

Leistung nach CE (ETA-15/0338):
Widerstand gegen dauerhafte Belastung (Eurocode EN 1993-1-1): 1050 kg/m²
Dämmwert (EN-ISO10077-2): Uw = 0,276 W/(m².K)
Luftschalldämmung (EN-ISO140-3): 26 dB
Schlagregendichtheit (EN 12208): Klasse E 650
Widerstandsfähigkeit bei Windlast (EN 12210): Klasse E 3000
Widerstandsfähigkeit gegen Schneelast (EN 1991-1-3):3,97kN/m²
Durchwurfhemmung (EN 356): Klasse P5A
Belastung mit einem weichen, schweren Stoßkörper (EN 13049): Klasse 5
Luftdurchlässigkeit (EN 12207): Klasse 3

Oberfläche:
- Pulverbeschichtung nach Farbkarte Hersteller und Wahl AG

Geschosstreppe:
Geschosshöhe: 2.910mm
Neigung verstellbar von 50 ° bis 66 °

Ausführung:
Material: Aluminium, eloxiert
Stufengröße: 730 x 175 x 45 mm, mit Anti-Rutsch-Profilierung

Inkl.:
- Befestigungsbügel für die Befestigung am Boden und in der Decken- oder Dachöffnung
- 2 Handläufe, komplett mit Ständern.
Menge: 1,000 St

### Titel 04 DACHABDICHTUNGSARBEITEN / DÄMMARBEITEN

#### Bereich 04.01 Dampfsperre

**04.01.1 Voranstrich Bitumenlösung Boden**
STLB-Bau 2023-10 018
Voranstrich für bahnenförmige Abdichtungen, aus Bitumenlösung, auf Boden, Untergrund Beton.
Menge: 608,000 m2

**04.01.2 Diffusionsd.Schicht Bitumenbahn Al+G200S4 punkt-/streifenw verschweißen**
STLB-Bau 2023-10 021
Dampfsperre als diffusionsdichte Schicht sd-Wert größer gleich 1500 m DIN 4108-3, für nicht belüftetes Dach, aus Bitumenbahnen, Bitumen-Schweißbahn mit Aluminiumbandeinlage DIN EN 13970 - Al + G 200 S4 mit Aluminiumbandeinlage und Glasgewebeeinlage 200 g/m2, punkt- oder streifenweise verschweißen, Nähte und Stöße verschweißen, Untergrund Beton.
Menge: 608,000 m2

**04.01.3 Anschluss Dampfsperre Bitumen-Schweißbahn Ablauf DN50 Anschlussbahn**
STLB-Bau 2026-04 021
Anschluss der Dampfsperre von Dächern, aus Bitumen-Schweißbahnen Al + G 200 S4 mit Aluminiumbandeinlage und Glasgewebeeinlage 200 g/m2,
an Ablauf, DN 50, mit Anschlussbahn, Untergrund Bitumenbahn.
Menge: 9,000 St

**04.01.4 Anschluss Dampfsperre Bitumen-Schweißbahn Ablauf DN70 Anschlussbahn**
STLB-Bau 2026-04 021
Anschluss der Dampfsperre von Dächern, aus Bitumen-Schweißbahnen Al + G 200 S4 mit Aluminiumbandeinlage und Glasgewebeeinlage 200 g/m2,
an Ablauf, DN 70, mit Anschlussbahn, Untergrund Bitumenbahn.
Menge: 8,000 St

**04.01.5 Anschluss Dampfsperre Bitumen-Schweißbahn Durchführung Durchm. bis 10cm Klebeflansch Kunststoffmanschette**
*** Leitbeschreibung
STLB-Bau 2026-04 021
Anschluss der Dampfsperre von Dächern, aus Bitumen-Schweißbahnen Al + G 200 S4 mit Aluminiumbandeinlage und Glasgewebeeinlage 200 g/m2,
an runde Durchführung, Durchmesser bis 10 cm, mit Klebeflansch, einschl. Kunststoffmanschette, Untergrund Bitumenbahn.
Menge: 3,000 St
*Unterbeschreibung 1 Runde Dachdurchführungen bis 10cm*
Anschluss an Enlüftung und Schwanenhälse

**04.01.6 Anschluss Dampfsperre Bitumen-Schweißbahn Durchführung Durchm. 10-25cm Klebeflansch Kunststoffmanschette**
*** Leitbeschreibung
STLB-Bau 2026-04 021
Anschluss der Dampfsperre von Dächern, aus Bitumen-Schweißbahnen Al + G 200 S4 mit Aluminiumbandeinlage und Glasgewebeeinlage 200 g/m2,
an runde Durchführung, Durchmesser über 10 bis 25 cm, mit Klebeflansch, einschl. Kunststoffmanschette, Untergrund Bitumenbahn.
Menge: 3,000 St
*Unterbeschreibung 1 Runde Dachdurchführungen 10 - 25cm*
Anschluss an Enlüftung und Schwanenhälse

**04.01.7 Anschluss Dampfsperre Bitumen-Schweißbahn Flachdachausstieg L 2 m B 1 m Klebeflansch**
STLB-Bau 2026-04 021
Anschluss der Dampfsperre von Dächern, aus Bitumen-Schweißbahnen Al + G 200 S4 mit Aluminiumbandeinlage und Glasgewebeeinlage 200 g/m2,
an Flachdachausstieg, eckig,
lichte Länge '2' m,
lichte Breite '1' m, mit Klebeflansch, Untergrund Bitumenbahn.
Menge: 3,000 St

#### Bereich 04.02 Dämmarbeiten

**04.02.1 Wärmedämmschicht Flachdach PS-Hartschaum EPS DAA dh 0,035W/(mK) D 240mm einlagig**
*** Leitbeschreibung
STLB-Bau 2026-04 021
Wärmedämmschicht als Flachdachdämmung, für nicht belüftetes Dach, aus Polystyrol-Hartschaum in Platten, EPS DIN EN 13163, Anwendungsgebiet DIN 4108-10 DAA, hohe Druckbelastbarkeit - dh, Bemessungswert der Wärmeleitfähigkeit max. 0,035 W/(mK), Nennwert der Wärmeleitfähigkeit max. 0,034 W/(mK), Baustoffklasse DIN 4102-1 B2 (normalentflammbar), Dicke 240 mm, einlagig, wärmeaktivierbare Verklebung auf vorh. Dampfsperre.
Menge: 549,000 m2
*Unterbeschreibung 1 Einbauort*
Einbauort:
untere große Dachfläche

**04.02.2 Wärmedämmschicht Flachdach PS-Hartschaum EPS DAA dh 0,035W/(mK) D 240mm einlagig**
*** Leitbeschreibung
STLB-Bau 2026-04 021
Wärmedämmschicht als Flachdachdämmung, für nicht belüftetes Dach, aus Polystyrol-Hartschaum in Platten, EPS DIN EN 13163, Anwendungsgebiet DIN 4108-10 DAA, hohe Druckbelastbarkeit - dh, Bemessungswert der Wärmeleitfähigkeit max. 0,035 W/(mK), Nennwert der Wärmeleitfähigkeit max. 0,034 W/(mK), Baustoffklasse DIN 4102-1 B2 (normalentflammbar), Dicke 240 mm, einlagig, wärmeaktivierbare Verklebung auf vorh. Dampfsperre.
Menge: 59,000 m2
*Unterbeschreibung 1 Einbauort*
Einbauort:
erhöhte kleine Dachfläche

**04.02.3 EPS-Schweinerücken**
Dachreiterviertel (Schweinerücken) für punktgenaue Entwässerung liefern und verlegen,
Dämmung unter Abdichtungen nach DIN 4108-10
Passend zu vorbeschriebenen Dämmungen aus EPS.

Dicke: 10 bis 150 mm
Menge: 82,000 m

**04.02.4 Wärmedämmschicht Dachabdichtung anpassen Durchführung Durchm. 10-25cm**
*** Leitbeschreibung
STLB-Bau 2026-04 021
Wärmedämmschicht für Abdichtung von Dächern anpassen, Durchführung rund, Durchmesser über 10 bis 25 cm.
Menge: 23,000 St
*Unterbeschreibung 1 Aussparen und Anarbeiten Dämmung - Rohrdurchführungen*
Dämmschicht für Rohrdurchführungen,
Aussparen und Dämmung an Einbauteile anarbeiten.

Rohrdurchführungen, rund:
Durchmesser 10-25 cm

Aussparungen kleiner als 0,01 m² werden nicht gesondert vergütet.

#### Bereich 04.03 FPO Dachabdichtung

**04.03.1 Dachabdichtung BROOF einlagig Kunststoffbahn FPO-BV-E-GV D 2mm vollfl kleben**
*** Leitbeschreibung
STLB-Bau 2026-04 021
Abdichtung von Dächern, DIN 18531-1 und DIN 18531-3, für genutzte Dächer, Neigung größer gleich 2 %, Anforderungen hinsichtlich Widerstandsfähigkeit gegen Flugfeuer und strahlende Wärme B ROOF, einlagig,
aus Kunststoffbahnen, flexible Polyolefine (FPO) DIN EN 13956, bitumenverträglich, mit Glasvlieseinlage, Anwendungstyp DIN/TS 20000-201 DE, Dicke 2 mm, vollflächig kleben, durchwurzelungsfest DIN EN 13948, Untergrund Dämmschicht, über 11,5 bis 13,5 m über der Standfläche des hierfür erforderlichen Gerüsts, Gerüst wird beigestellt/ist vorh..
Menge: 549,000 m2
*Unterbeschreibung 1 Abdichtung Hauptdachfläche*

**04.03.2 Dachabdichtung BROOF einlagig Kunststoffbahn FPO-BV-E-GV D 2mm vollfl kleben**
*** Leitbeschreibung
STLB-Bau 2026-04 021
Abdichtung von Dächern, DIN 18531-1 und DIN 18531-3, für genutzte Dächer, Neigung größer gleich 2 %, Anforderungen hinsichtlich Widerstandsfähigkeit gegen Flugfeuer und strahlende Wärme B ROOF, einlagig,
aus Kunststoffbahnen, flexible Polyolefine (FPO) DIN EN 13956, bitumenverträglich, mit Glasvlieseinlage, Anwendungstyp DIN/TS 20000-201 DE, Dicke 2 mm, vollflächig kleben, Untergrund Dämmschicht, über 11,5 bis 13,5 m über der Standfläche des hierfür erforderlichen Gerüsts, Gerüst wird beigestellt/ist vorh..
Menge: 59,000 m2
*Unterbeschreibung 1 Abdichtung obere Dachfläche*

**04.03.3 Ausführung Innen- und Außenecken Dachabd. Attika**
Ausführung Innen- und Außenecken Dachabdichtung
Attika an Dachabdichtung Dachfläche

Innenecke oder Außenecke zum Anschluss der Flächenabdichtung an angrenzende aufgehende Bauteile ausführen.
Menge: 16,000 St

**04.03.4 Anschluss Dachabdichtung Kunststoffbahn D 2mm Ablauf DN50 Anschlussbahn**
STLB-Bau 2026-04 021
Anschluss der Abdichtung von Dächern, aus Kunststoffbahnen flexible Polyolefine (FPO), bitumenverträglich, mit Glasvlieseinlage, Dicke 2 mm,
an Ablauf, DN 50, mit Anschlussbahn, Untergrund Kunststoffbahn.
Menge: 9,000 St

**04.03.5 Anschluss Dachabdichtung Kunststoffbahn D 2mm Ablauf DN70 Anschlussbahn**
STLB-Bau 2026-04 021
Anschluss der Abdichtung von Dächern, aus Kunststoffbahnen flexible Polyolefine (FPO), bitumenverträglich, mit Glasvlieseinlage, Dicke 2 mm,
an Ablauf, DN 70, mit Anschlussbahn, Untergrund Kunststoffbahn.
Menge: 8,000 St

**04.03.6 Anschluss Dachabdichtung Kunststoffbahn D 2mm Rohrdurchführung Durchm. bis 10cm Anschweißflansch Kunststoffmanschette**
*** Leitbeschreibung
STLB-Bau 2026-04 021
Anschluss der Abdichtung von Dächern, aus Kunststoffbahnen flexible Polyolefine (FPO), bitumenverträglich, mit Glasvlieseinlage, Dicke 2 mm,
an Rohrdurchführung, Durchmesser bis 10 cm, mit Anschweißflansch, einschl. Kunststoffmanschette, Untergrund Kunststoffbahn.
Menge: 3,000 St
*Unterbeschreibung 1 Runde Dachdurchführungen*
Anschluss an Enlüftung und Schwanenhälse

**04.03.7 Anschluss Dachabdichtung Kunststoffbahn D 2mm Rohrdurchführung Durchm. 10-25cm Anschweißflansch Kunststoffmanschette**
*** Leitbeschreibung
STLB-Bau 2026-04 021
Anschluss der Abdichtung von Dächern, aus Kunststoffbahnen flexible Polyolefine (FPO), bitumenverträglich, mit Glasvlieseinlage, Dicke 2 mm,
an Rohrdurchführung, Durchmesser über 10 bis 25 cm, mit Anschweißflansch, einschl. Kunststoffmanschette, Untergrund Kunststoffbahn.
Menge: 3,000 St
*Unterbeschreibung 1 Runde Dachdurchführungen*
Anschluss an Enlüftung und Schwanenhälse

**04.03.8 Anschluss Dachabdichtung Kunststoffbahn D 2mm Flachdachausstieg L 2 m B 1 m Anschlussbahn**
STLB-Bau 2026-04 021
Anschluss der Abdichtung von Dächern, aus Kunststoffbahnen flexible Polyolefine (FPO), bitumenverträglich, mit Glasvlieseinlage, Dicke 2 mm,
an Flachdachausstieg, eckig,
lichte Länge '2' m,
lichte Breite '1' m, mit Anschlussbahn, Untergrund Kunststoffbahn.
Menge: 9,000 St

#### Bereich 04.04 Einbauteile

*Hinweis: Hinweistext Flachdachentwässerung*
Die Abläufe sind einschließlich dem Nachweis der ausreichenden Dimensionierung zu kalkulieren.
Position Abläufe gemäß Dachaufsicht.

Vorabmaßnahme Dachabläufe:
Mit der bauseitigen Gerüststellung beginnen die bauseitigen Abbrucharbeiten des Bestands Dachaufbaus.
Nachdem die Dämmung zurückgebaut wurde und die Notabdichtung freiliegt, werden vor dem entfernen der Notabdichtung die Bestandsabläufe Bauseits demontiert und die neuen Abläufe vom AN montiert.
Dieser zusätzliche Arbeitsaufwand und die zusätzliche Anfahrt ist in die EPs der Dachabläufe mit einzukalkulieren.

**04.04.1 Ablauf Kiesfang Flachdach Freispiegelentw. PUR DN70 Aufstockel. H 300mm wärmegedämmt**
STLB-Bau 2026-04 021
Ablauf mit Kiesfang für Flachdach, als Flächenablauf, für Freispiegelentwässerung, aus Polyurethan (PUR), DN 70, 2-teilig mit Aufstockelement für Dämmschichtdicken bis 300 mm, Auslauf senkrecht, mit Anschlussbahn, Anschluss an Abdichtung wird gesondert vergütet, wärmegedämmt, Arbeitshöhe über 11,5 bis 13,5 m über der Standfläche des hierfür erforderlichen Gerüsts, Gerüst wird beigestellt/ist vorh..
Menge: 9,000 St

**04.04.2 Notablauf Kiesfang Flachdach Freispiegelentw. PUR DN70 Anstauring Aufstockel. H 300mm wärmegedämmt**
STLB-Bau 2026-04 021
Notablauf mit Kiesfang für Flachdach, als Flächenablauf, für Freispiegelentwässerung, aus Polyurethan (PUR), DN 70, mit Anstauring, 2-teilig mit Aufstockelement für Dämmschichtdicken bis 300 mm, Auslauf senkrecht, mit Anschlussbahn, Anschluss an Abdichtung wird gesondert vergütet, wärmegedämmt, Arbeitshöhe über 11,5 bis 13,5 m über der Standfläche des hierfür erforderlichen Gerüsts, Gerüst wird beigestellt/ist vorh..
Menge: 9,000 St

**04.04.3 Flachdachentlüfter Strangentlüfter PUR Dämmhülse NW 125mm L 500 mm**
STLB-Bau 2026-04 021
Flachdachentlüfter als Strangentlüfter aus Polyurethan (PUR), mit Dämmhülse, Nennweite 125,
Länge '500' mm, einteilig, mit Anschlussbahn, Anschließen von Dampfsperre, Wärmedämmung und Abdichtung wird gesondert vergütet, Arbeitshöhe über 11,5 bis 13,5 m über der Standfläche des hierfür erforderlichen Gerüstes, Gerüst wird beigestellt/ist vorh..
Menge: 3,000 St

**04.04.4 Kabeldurchführung PUR NW 100mm 180Grad L 800 mm**
STLB-Bau 2026-04 021
Kabeldurchführung aus Polyurethan (PUR), Nennweite 100, 180 Grad,
Länge '800' mm, einteilig, mit Anschlussbahn, Anschließen von Dampfsperre, Wärmedämmung und Abdichtung wird gesondert vergütet, Arbeitshöhe über 11,5 bis 13,5 m über der Standfläche des hierfür erforderlichen Gerüstes, Gerüst wird beigestellt/ist vorh..
Menge: 1,000 St

#### Bereich 04.05 Wandanschlüsse / Attikaanschlüsse

**04.05.1 Wandanschluss gedämmt starr H 15cm EPS DAA 0,035W/(mK) D 160mm Kunststoffbahn FPO-BV-E-GV vollfl kleben Kappleiste**
*** Leitbeschreibung
STLB-Bau 2026-04 021
Wandanschluss, wärmegedämmt, starr, Höhe über Oberkante Belag mind. 15 cm, Dampfsperre hochführen bis Oberkante Anschlusshöhe, Wärmedämmung aus Polystyrol-Hartschaum EPS DIN EN 13163, Anwendungsgebiet DIN 4108-10 DAA, mittlere Druckbelastbarkeit - dm, Bemessungswert der Wärmeleitfähigkeit max. 0,035 W/(mK), Nennwert der Wärmeleitfähigkeit max. 0,034 W/(mK), Baustoffklasse DIN 4102-1 B2 (normalentflammbar), Dicke 160 mm, als Platte, Abdichtung aus Kunststoffbahnen, flexible Polyolefine (FPO) DIN EN 13956, bitumenverträglich, mit Glasvlieseinlage, Dicke 2 mm, vollflächig kleben, Abdichtung mit Klemmschiene befestigen, Klemmschiene/-profil aus Aluminium, einschl. Überhangstreifen (Kappleiste), Fuge mit Dichtstoff abdichten, Untergrund Beton, Arbeitshöhe über 11,5 bis 13,5 m über der Standfläche des hierfür erforderlichen Gerüsts, Gerüst wird beigestellt/ist vorh., Ausführung gemäß Zeichnung,
Zeichnungs-Nr '08_202_5_Attika 2_00_p
08_113_5_P-R Fassade_00_p'
.
Menge: 60,000 m
*Unterbeschreibung 1 Informationen Wandanschluss*
Einbauort: Wandanschluss unteres Dach

Eigenschaften Voranstrich gemäß Position 04.01.1,

Eigenschaften Dampfsperre gemäß Position 04.01.2,

Eigenschaften Abdichtung gemäß Position 04.03.2,

Die Materialien für die Arbeiten sind in diese Position mit einzukalkulieren.

Die Eckausbildung der Abdichtung ist in Position 04.03.3. aufgeführt.

**04.05.2 Randabschluss gedämmt starr H 25-30cm EPS DAA 0,035W/(mK) D 110mm Kunststoffbahn FPO-BV-E-GV vollfl kleben**
*** Leitbeschreibung
STLB-Bau 2026-04 021
Randabschluss, wärmegedämmt, starr, Höhe über Oberkante Belag über 25 bis 30 cm, Randbohle auf Attikakrone befestigen, Randbohle wird gesondert vergütet, Dampfsperre hochführen bis Außenkante Dachrand, Wärmedämmung aus Polystyrol-Hartschaum EPS DIN EN 13163, Anwendungsgebiet DIN 4108-10 DAA, mittlere Druckbelastbarkeit - dm, Bemessungswert der Wärmeleitfähigkeit max. 0,035 W/(mK), Nennwert der Wärmeleitfähigkeit max. 0,034 W/(mK), Baustoffklasse DIN 4102-1 B2 (normalentflammbar), Dicke 110 mm, als Platte, Abdichtung aus Kunststoffbahnen, flexible Polyolefine (FPO) DIN EN 13956, bitumenverträglich, mit Glasvlieseinlage, Dicke 2 mm, vollflächig kleben, am oberen Rand Verbundblechprofil befestigen und Abdichtung anschweißen, einschl. Dachrandabschlussprofil aus Verbundblech, Abdichtung anschweißen, Untergrund Beton, Arbeitshöhe über 11,5 bis 13,5 m über der Standfläche des hierfür erforderlichen Gerüsts, Gerüst wird beigestellt/ist vorh., Ausführung gemäß Zeichnung,
Zeichnungs-Nr '08_201_5_Attika 1_00_p'
.
Menge: 110,000 m
*Unterbeschreibung 1 Informationen Randabschluss*
Einbauort: gedämmter Attikaanschluss unteres Dach

Abmessungen Attika (hxb):
- 55cm x 33cm

Eigenschaften Voranstrich gemäß Position 04.01.1,

Eigenschaften Dampfsperre gemäß Position 04.01.2,

Eigenschaften Abdichtung gemäß Position 04.03.2,

Die Eckausbildung der Abdichtung ist in Position 04.03.3. aufgeführt.

Die Dämmung wird auf der Innenseite der Attika angebracht.

Dämmstärke Innenseite:
- 100mm

Die Materialien für die Arbeiten sind in diese Position mit einzukalkulieren.

**04.05.3 Randabschluss starr H 30-35cm Kunststoffbahn FPO-BV-E-GV vollfl kleben**
*** Leitbeschreibung
STLB-Bau 2026-04 021
Randabschluss, starr, Höhe über Oberkante Belag über 30 bis 35 cm, Randbohle auf Attikakrone befestigen, Randbohle wird gesondert vergütet, Dampfsperre hochführen bis Oberkante Dämmschicht, Abdichtung aus Kunststoffbahnen, flexible Polyolefine (FPO) DIN EN 13956, bitumenverträglich, mit Glasvlieseinlage, Dicke 2 mm, vollflächig kleben, am oberen Rand Verbundblechprofil befestigen und Abdichtung anschweißen, einschl. Dachrandabschlussprofil aus Verbundblech, Abdichtung anschweißen, Untergrund Beton, Arbeitshöhe über 11,5 bis 13,5 m über der Standfläche des hierfür erforderlichen Gerüsts, Gerüst wird beigestellt/ist vorh., Ausführung gemäß Zeichnung,
Zeichnungs-Nr '08_202_5_Attika 2_00_p'
.
Menge: 47,000 m
*Unterbeschreibung 1 Informationen Randabschluss*
Einbauort: ungedämmter Attikaanschluss oberes Dach

Abmessungen Attika (hxb):
- 50cm x 24cm

Eigenschaften Voranstrich gemäß Position 04.01.1,

Eigenschaften Dampfsperre gemäß Position 04.01.2,

Eigenschaften Abdichtung gemäß Position 04.03.2,

Die Eckausbildung der Abdichtung ist in Position 04.03.3. aufgeführt.

Die Materialien für die Arbeiten sind in diese Position mit einzukalkulieren.

**04.05.4 Attikabekl. OSB OSB/1 D 18mm**
STLB-Bau 2026-04 016
Attikabekleidung, einlagig,
Breite '800' mm, aus OSB-Platten DIN EN 13986, für allgemeine Zwecke, Plattentyp OSB/1 DIN EN 300, Dicke 18 mm, als waagerechte Bekleidung, befestigen mit Schrauben aus nichtrostendem Stahl, Untergrund Holz, Unterkonstruktion wird gesondert vergütet, Arbeitshöhe über 11,5 bis 13,5 m über der Standfläche des hierfür erforderlichen Gerüstes, Gerüst wird beigestellt/ist vorh..
Menge: 110,000 m

**04.05.5 Attikabekl. OSB OSB/1 D 18mm**
STLB-Bau 2026-04 016
Attikabekleidung, einlagig,
Breite '430' mm, aus OSB-Platten DIN EN 13986, für allgemeine Zwecke, Plattentyp OSB/1 DIN EN 300, Dicke 18 mm, als waagerechte Bekleidung, befestigen mit Schrauben aus nichtrostendem Stahl, Untergrund Holz, Unterkonstruktion wird gesondert vergütet, Arbeitshöhe über 11,5 bis 13,5 m über der Standfläche des hierfür erforderlichen Gerüstes, Gerüst wird beigestellt/ist vorh..
Menge: 47,000 m

#### Bereich 04.06 Zerstörungsfreie Leckageortung

**04.06.2 zerstörungsfreie Dichtigkeitsprüfung und Leckageortung**
Vor Abnahme der Dachabdichtungsarbeiten ist eine zerstörungsfreie Dichtigkeitsprüfung und Leckageortung als Abnahmevoraussetzung durchzuführe.

Dies ist vor Ausführung der Dachbegrünung zu erfolgen.

Ausführung mittels geeignetem Spannungsverfahren zur Prüfung der Dichtigkeit der Abdichtungsbahnen und zur Leckageortung.

Dichtigkeitsprüfung und Leckageortung einschließlich Protokollierung.
Menge: 0,000 m2

### Titel 05 DACHBEGRÜNUNG / BEKIESUNG

*Hinweis: Hinweistext Dachbegrünungsarbeiten*
Der Titel "DACHBEGRÜNUNG / BEKIESUNG"
beinhaltet die Arbeiten Dachbegrünung extensiv ab Oberkante Abdichtungsbahn.

Dachbegrünungen extensiv sind als 'Harte Bedachungen'
auszuführen.

Bei windexponierter Lage ist die Substratschicht bis zum Schluss der Pflanzendecke vor Erosion zu schützen.

Folgendes ist bei den Arbeiten Dachbegrünung incl. Fertigstellungspflege zu beachten und in die EP's einzukalkulieren:

Die Erschwernis Dachlandschaft im Gefälle mit Graten und Kehlen ist einzukalkulieren.

Frühzeitig vor Ausführung hat der AN der Bauleitung unaufgefordert die Lastangaben der angebotenen verschiedenen Gründachaufbauten (Nass- und Trockengewicht in kN/m2) vorzulegen.
Gehbeläge und Bepflanzungen sind nicht bis zum Dachrand zu führen, ein Kiesrandstreifen von ca. 30 cm Breite ist einzuhalten.

Folgende kN/m², nach Statiker angaben müssen zwingend eingehalten werden, um das Bestandsdach nich zu überlasten:

- Wärmedämmung / EPS WLG35 / 0,25 kN/m²

- Abdichtung / 0,10 kN/m²

- Solarbasis, Grundrahmen, SMP / 0,07 kN/m²

- Solarmodule / 0,15 kN/m² (Bauseits)

- Noppenbahn / 0,04 kN/m²

- Vegetationstragschicht Systemerde (wassergesät.) H=10 cm / 1,40 kN/m²

- Sedumvegetation / 0,10 kN/m²

- Windpressung / 0,06 kN/m²

*Hinweis: Angaben zur Ausführung - Arbeitsabschnitte*
Angaben zur Ausführung Gründachaufbau

Die Fertigstellungspflege beginnt mit der Pflanzung und endet mit der Abnahme der Pflanzarbeiten.

Die Abnahme der Pflanzarbeiten erfolgt frühestens sobald 60% Bodendeckung erreicht ist.
Auf Wunsch des AN kann die Abnahme der Pflanzarbeiten getrennt von der Abnahme der sonstigen Gesamtleistung erfolgen.

#### Bereich 05.02 Extensive Begrünung

**05.02.10 Trennlage Glasvlies 100g/m2 lose verlegen**
STLB-Bau 2023-10 021
Trennlage aus Glasvlies, Masse 100 g/m2, lose verlegen, Nähte lose überlappen.
Menge: 549,000 m2

**05.02.20 Kiesleiste Dachbegrünung Alu Winkelprofil gelocht/geschlitzt H 12cm D 1-2mm**
STLB-Bau 2023-10 003
Kiesleiste für Dachbegrünung, aus Aluminium, als Winkelprofil, gelocht/geschlitzt, Höhe 12 cm, Dicke über 1 bis 2 mm.
Menge: 173,000 m

**05.02.30 Eckverbindung für Kiesleiste h=120**
Eckverbinder für Kiesleiste h ca. 120 mm liefern und im Eckbereich gemäß Planvorgaben einbauen.

Ecken für Innen- und Aussen mit 90 Grad herstellen.
Menge: 12,000 St

**05.02.40 Horizontale Dränschicht Noppenbahn D 20mm**
STLB-Bau 2023-10 010
Horizontale Dränschicht aus vlieskaschierten Noppenbahnen, Schichtdicke 20 mm, Abrechnung in der Abwicklung der Bearbeitungsflächen.
Menge: 549,000 m2

**05.02.50 Vegetationstragschicht Dachbegrünung Extensivbegrünung 20-65Vol.% D 10cm**
STLB-Bau 2023-10 003
Vegetationstragschicht für einschichtige Dachbegrünung, als Vegetationssubstrat für Extensivbegrünung, - Dachbegrünungsrichtlinien - Richtlinien für Planung, Bau und Instandhaltung von Dachbegrünungen, Gehalt an organischer Substanz bis 40 g/l, Korngröße 0/6,3 bis 0/16 mm, Gehalt an Feinanteilen kleiner 0,063 mm bis 10 %, Wasserdurchlässigkeit 60 bis 200 mm/min, max. Wasserkapazität 20 bis 65 Vol.-%, Luftkapazität größer gleich 10 %, gleichmäßige Schichtdicke, Schichtdicke 10 cm.
Menge: 439,000 m2

**05.02.60 Ansaat Dachbegrünung Trockensaatverfahren RSM6.1 8g/m2**
STLB-Bau 2023-10 003
Ansaat zur Dachbegrünung im Trockensaatverfahren, mit RSM Rasen 6.1, Saatgutmenge 8 g/m2.
Menge: 439,000 m2

**05.02.70 Flusskies gewaschen 16/32 D 10cm Bänder B 50cm**
STLB-Bau 2026-04 080
Schüttung aus Flusskies, gewaschen, Körnung 16/32, Schichtdicke 10 cm, als Bänder, Breite der Schüttung 50 cm.
Menge: 162,000 m

**05.02.71 Flusskies gewaschen 16/32 D 10cm Flächenschüttung**
STLB-Bau 2026-04 080
Schüttung aus Flusskies, gewaschen, Körnung 16/32, Schichtdicke 10 cm, als Flächenschüttung.
Menge: 12,000 m2

**05.02.72 Plattenbelag Betonpl. L/B/D 400/400/50mm grau Kante abgeschrägt Bettung Splitt 2/8 D 5+/-1,5cm Bk1,0 Brechsand-Splitt 0/5 einkehren B 10+/-5mm**
STLB-Bau 2026-04 080
Plattenbelag aus Platten aus Beton, ungebundene Bauweise, Maße L/B/D 400/400/50 mm, Plattenmaßabweichung N, Diagonalabweichung J, Witterungswiderstand D, Biegezugfestigkeit U, Abriebwiderstand H, Bruchlast Klasse 11, Farbton grau, Kante abgeschrägt, Horizontal-/Vertikalschenkel bis 2 mm, Platten einschichtig, Tragschicht wird gesondert vergütet, Bettung aus Gesteinskörnung Körnung 2/8 aus natürlichen gebrochenen Gesteinskörnungen (Splitt), TL Pflaster-StB Kategorie GN, Dicke 5 +/- 1,5 cm, mit Kreuzfugen, begehbar, Belastungsklasse RStO 12/24 Bk1,0, Baustoffgemisch für Fugen, Körnung 0/5 aus natürlichen gebrochenen Gesteinskörnungen (Brechsand-Splitt-Gemisch) einkehren, Fugenbreite 10 +/- 5 mm.
Menge: 1,300 m2

#### Bereich 05.03 Pflege

**05.03.10 Fertigstellungspflege der Extensivbegrünung**
Fertigstellungspflege für Extensivbegrünungen nach den Richtlinien der FLL / ÖNORM L 1131 bis zur Abnahme der Flächen.

Die Abnahme erfolgt nach den Richtlinien der FLL / ÖNORM L 1131 bei einem projektiven Deckungsgrad von 60%.

Folgende Arbeiten sind jeweils inkl. der erforderlichen Materialien bzw. Entsorgung auszuführen:

- ausreichende Anwässerung
- Nachsähen von Kahlstellen
- Fremdaufwuchs entfernen
- Düngen zu Beginn Vegetationsperiode mit geeignetem Langzeitdünger
- Laub und Unrat entfernen
- Mähgut aufnehmen, abfahren und entsorgen
- Rand- und Sicherheitsstreifen von Aufwuchs, Laub und Unrat säubern
- Sicherheitsrinnen säubern
- Kontrolle und Reinigung technischer Einrichtungen

Fertigstellungspflege einschließlich fortlaufender Protokollierung.
Menge: 439,000 m2

### Titel 06 FLACHDACHGELÄNDER

**06.1 Seitenschutz Stahl verz H 1,1m**
*** Leitbeschreibung
STLB-Bau 2026-04 021
Seitenschutz, DIN EN 13374 Schutzklasse A, aus verzinktem Stahl, Neigung 90 Grad, Geländerhöhe 1,1 m, auf Flachdach, Dachneigung bis 5 Grad, durchdringungsfrei mit Auflast befestigen, Untergrund Abdichtung aus Kunststoffbahnen, Arbeitshöhe über 11,5 bis 13,5 m über der Standfläche des hierfür erforderlichen Gerüstes, Gerüst wird beigestellt/ist vorh., Ausführung gemäß Zeichnung.
Menge: 117,000 m
*Unterbeschreibung 1 Hinweis Auflast Seitenschutz*
Der Seitenschutz wird rein durch die Auflast der seperat ausgeschriebenen Vegetationstragschicht gehalten,
ohne zusätzliche Beschwerung!

**06.2 Ecke Seitenschutz Stahl verz 90° H 1,1m**
STLB-Bau 2026-04 021
Ecke für Seitenschutz, DIN EN 13374 Schutzklasse A, aus verzinktem Stahl, rechtwinklig, Geländerhöhe 1,1 m, auf Flachdach, Dachneigung bis 5 Grad, Arbeitshöhe über 11,5 bis 13,5 m über der Standfläche des hierfür erforderlichen Gerüstes, Gerüst wird beigestellt/ist vorh., Ausführung gemäß Zeichnung.
Menge: 8,000 St

**06.3 Tür Seitenschutz Stahl verz H 1,1m B 900 mm**
STLB-Bau 2026-04 021
Tür für Seitenschutz, DIN EN 13374 Schutzklasse A, aus verzinktem Stahl, Geländerhöhe 1,1 m,
Breite '900' mm, auf Flachdach, Dachneigung bis 5 Grad, Arbeitshöhe über 11,5 bis 13,5 m über der Standfläche des hierfür erforderlichen Gerüstes, Gerüst wird beigestellt/ist vorh., Ausführung gemäß Zeichnung.
Menge: 1,000 St

### Titel 07 UK PV-ANLAGE

*Hinweis: Hinweis PV-Anlage*
Vom AN wird nur die Unterkonstruktion, für die PV-Anage geliefert und montiert.
Die PV-Module werden bauseits geliefert und montiert.

Die PV-Anlage wird durch Auflast gehalten und allein durch die Last der Vegetationstragschicht beschwert.

**07.1 Solarbasis aus ABS-Kunststoff**
Solarbasis aus ABS-Kunststoff, Maße ca. 100 x 200 cm, Höhe ca. 43 mm, Gewicht ca. 7 kg, mit Wasserspeicher- und Verfüllmulden (Verfüllvolumen ca. 16 l/m²) sowie unterseitigem Mehrrichtungskanalsystem, geprüft nach DIN EN ISO 12958, inkl. integrierten Konter- und Aussteifungsprofilen aus Aluminium und statisch geprüfter Befestigungsmöglichkeit für Solargrundrahmen SGR-Ost-West, liefern und nach Herstellervorschrift auf Schutzmatte oder durchgehender Dränageschicht verlegen.
Inkl. aller Verbindungsmittel, Befstigungsmittel und Anpassarbeiten

Die Solarbasis ist ganzflächig immer mit Schüttgut, entsprechend der erforderlichen Auflast, zu überdecken.
Menge: 111,000 St

**07.2 Zulage Solarbasis für Höhenverstellung**
Zulage zur Solarbasis aus ABS-Kunststoff für Höhenverstellbare Halter, zur Anpassung der Unterkonstruktion an unterschiedliche Untergrundhöhen.
Menge: 40,000 St

**07.3 Solar-Grundrahmen**
Solar-Grundrahmen statisch geprüfter Rahmenträger aus Aluminium zur Aufnahme einer Photovoltaik-/Solar-Anlage liefern und auf der Solarbasis verschrauben. Länge ca. 950 mm, Höhe ca. 350 bzw. 520 mm, Neigung 10°, vorgelocht für die Befestigung des Solar-Montageprofils.
Für das System Ost-West werden zwei SGR 10 auf der Zinco Solarbasis für System Ost-West mit passendem Schraubensatz verschraubt.
Inkl. aller Verbindungsmittel, Befstigungsmittel und Anpassarbeiten

Hinweis: Nach Montage der Solar-Grundrahmen sind umgehend die Windverbände und das Solar-Montageprofil zu montieren!
Menge: 222,000 St

**07.4 Windverband**
Windverband W/V 5/10,Länge 107 cm, bestehend aus zwei vorgelochten Aluminiumprofilen für 1 m Rahmenabstand, passend für Solargrundrahmen SGR 5 und SGR 10. Zusätzlich einsetzbar als vorderer Windverband bei allen SGR insbesondere für Solarthermie-Anlagen. inkl. Befestigungsmittel aus Edelstahl liefern und nach Herstellerangaben verlegen.
Inkl. aller Verbindungsmittel, Befstigungsmittel und Anpassarbeiten
Menge: 27,000 St

**07.5 Montageprofil 38/33**
Montageprofil 38/33, liefern und montieren eines Montageprofils aus Aluminium, Farbe Alu Natur AlMgSi 0.5 pressblank, B x H 38 x 33 mm, Gewicht ca. 0,75 kg/m, Länge 6000 mm, einschl. Stoßverbinder und Schraubmittel für die Befestigung auf den Solar-Grundrahmen.
Inkl. aller Verbindungsmittel, Befstigungsmittel und Anpassarbeiten
Menge: 78,000 St

**07.6 PV-Modul-Randklemme variabel**
PV-Modul-Randklemme variabel, vormontiert mit Gewindeplatte und Schraube, für gerahmte Module von 30 bis 40 mm Rahmenhöhe, schnelle Montage durch einfaches einrasten in Montageprofil.
Inkl. aller Verbindungsmittel, Befstigungsmittel und Anpassarbeiten
Menge: 96,000 St

**07.7 PV-Modul-Mittelklemme variabel**
PV-Modul-Mittelklemme variabel, vormontiert mit Gewindeplatte und Schraube, für gerahmte Module von 30 bis 40 mm Rahmenhöhe, schnelle Montage durch einfaches einrasten in das Montageprofil.
Inkl. aller Verbindungsmittel, Befstigungsmittel und Anpassarbeiten
Menge: 192,000 St

### Titel 08 KLEMPTNERARBEITEN

*Hinweis: Standardbesch Regelungen Klempner-/Dachdeckerfachregeln*
STLB-Bau 2023-10 022
Für die Ausführung der Klempnerarbeiten gelten die Richtlinien für die Ausführung von Klempnerarbeiten an Dach und Fassade (Klempnerfachregeln ZVSHK) und die Regeln für Metallarbeiten im Dachdeckerhandwerk (Dachdeckerfachregeln ZVDH).

#### Bereich 08.01 Bleche

**08.01.1 Attikaabdeck. Alu D 1,5mm Zuschnitt-B 1100mm 4xgekantet**
STLB-Bau 2026-04 022
Attikaabdeckung aus Aluminium DIN EN 485 und DIN EN 507, Dicke 1,5 mm, beschichtet,
Farbton 'Standart RAL-Farbton nach Wahl AG'

Zuschnittbreite 1100 mm, 4 x gekantet, einschl. Tropfkante als Falz, beidseitig, Nahtausbildung gestoßen und hinterlegt, verdeckt befestigen mit Rillenstoßverbinder, Untergrund Holz, mit Gefälle in Dachneigung, Ausführung gemäß Zeichnung,
Zeichnungs-Nr '08_201_5_Attika 1_00_p'
.
Menge: 110,000 m

**08.01.2 Attikaabdeck. Alu D 1,5mm Zuschnitt-B 750mm 4xgekantet**
STLB-Bau 2026-04 022
Attikaabdeckung aus Aluminium DIN EN 485 und DIN EN 507, Dicke 1,5 mm, beschichtet,
Farbton 'Standart RAL-Farbton nach Wahl AG'

Zuschnittbreite 750 mm, 4 x gekantet, einschl. Tropfkante als Falz, beidseitig, Nahtausbildung gestoßen und hinterlegt, verdeckt befestigen mit Rillenstoßverbinder, Untergrund Holz, mit Gefälle in Dachneigung, Ausführung gemäß Zeichnung,
Zeichnungs-Nr '08_202_5_Attika 2_00_p'
.
Menge: 50,000 m

**08.01.3 Außenecke Alu D 1,5mm Attikaabdeck.**
STLB-Bau 2026-04 022
Außenecke, aus Aluminium, Dicke 1,5 mm, zur Attikaabdeckung, Winkel 90 Grad, Nahtausbildung geschweißt.
Menge: 8,000 St

### Titel 10 STUNDENLOHNARBEITEN

#### Bereich 10.01 Leistung auf Nachweis

**10.01.1 Helfer/-in sämtliche Kosten/Zuschläge**
STLB-Bau 2025-10 091
Stundenlohnarbeiten durch Helfer/-in
der Verrechnungssatz für die jeweilige Arbeitskraft umfasst sämtliche Aufwendungen wie Lohn- und Gehaltskosten, Lohn- und Gehaltsnebenkosten, Zuschläge, lohngebundene und lohnabhängige Kosten, sonstige Sozialkosten, Gemeinkosten, Wagnis und Gewinn.
Menge: 20,000 h

**10.01.2 Facharbeiter/-in sämtliche Kosten/Zuschläge**
STLB-Bau 2025-10 091
Stundenlohnarbeiten durch Facharbeiter/-in
der Verrechnungssatz für die jeweilige Arbeitskraft umfasst sämtliche Aufwendungen wie Lohn- und Gehaltskosten, Lohn- und Gehaltsnebenkosten, Zuschläge, lohngebundene und lohnabhängige Kosten, sonstige Sozialkosten, Gemeinkosten, Wagnis und Gewinn.
Menge: 20,000 h

**10.01.3 Vorarbeiter/-in sämtliche Kosten/Zuschläge**
STLB-Bau 2025-10 091
Stundenlohnarbeiten durch Vorarbeiter/-in
der Verrechnungssatz für die jeweilige Arbeitskraft umfasst sämtliche Aufwendungen wie Lohn- und Gehaltskosten, Lohn- und Gehaltsnebenkosten, Zuschläge, lohngebundene und lohnabhängige Kosten, sonstige Sozialkosten, Gemeinkosten, Wagnis und Gewinn.
Menge: 10,000 h

**10.01.4 Abbruchhammer**
STLB-Bau 2025-10 091
Abbruchhammer, einsetzen,
der Verrechnungssatz für die jeweilige Arbeitskraft umfasst sämtliche Aufwendungen wie Lohn- und Gehaltskosten, Lohn- und Gehaltsnebenkosten, Zuschläge, lohngebundene und lohnabhängige Kosten, sonstige Sozialkosten, Gemeinkosten, Wagnis und Gewinn,
der Verrechnungssatz für das Gerät umfasst sämtliche Aufwendungen für den Betrieb, Gemeinkosten, Wagnis und Gewinn.
Menge: 4,000 h
